# Liebenwerdaer Straße 1-8
Angebotsaufforderung (GAEB 90, DA83)
Währung: EUR
Auftraggeber: GWC GmbH

## Zusätzlicher Text
VORBEMERKUNGEN ZUM LEISTUNGSVERZEICHNIS (LV):

Baubeschreibung (Kurzfassung):
Die Baustelle befindet sich im Cottbuser Stadtteil Spremberger Vorstadt.
 Die Zufahrt zum Wohnquartier erfolgt von der Liebenwerdaer Straße.
Die Freiflächengestaltung wird in einem Bauabschnitt ausgeführt.
Die zu bearbeitende Freifläche gilt gemäß Luftbildauswertung als Kampfmi
ttel-Verdachtsfläche. Der Kampfmittelbeseitigungsdienst wird die Erdarbe
iten im notwendigen Umfang mit begleiten. Erschwernisse und Baubehinderu
ngen sind dadurch möglich und durch den AN entsprechend einzukalkulieren
.

Das nachfolgende Leistungsverzeichnis umfasst die Erneuerung der Freianl
agen einschl. der unterirdischen Kanäle (SW+RW)  und der Schachtbauwerke
. Als vorbereitende Maßnahme wurden bereits die Baumfäll- und Gehölzschn
ittarbeiten durchgeführt.

Der geplante Ausführungszeitraum erstreckt sich vom 28.09.2026 bis zum 1
4.05.2027. Zwischentermin 30.11.2026 für die  Fertigstellung Kanalbau (R
W + SW-Ableitung).
Durch den Auftragnehmer ist vor Baubeginn ein Schachtschein und ein deta
iliert abgestimmter Ablaufplan vorzulegen.

Das nachfolgende Leistungsverzeichnis beinhaltet folgende Grobleistungen
:
- Abbruch und Rückbau der vorhandenen befestigten Flächen und baulichen
Anlagen sowie notwendige Rodungen von Baumstubben und Wurzelwerk von Geh
ölzen im Rahmen der Erdarbeiten,
- HINWEIS: Der öffentliche Gehweg vor dem Gebäude Liebenwerdaer Straße 1
-4 wird von der Stadt Cottbus abgebrochen und erneuert, die Schnittstell
e ist durch den AN mit der Stadt CB, FB 66 entspr. abzustimmen,
- Erneuerung der RW-und SW-Kanäle mit Schachtbauwerken einschl. Anschlus
s an das Kanalnetz der LWG im abgestimmten Leistungsumfang,
- Erneuerung von Eingangsbereichen mit Zuwegungen, einer Feuerwehrzufahr
t und sonstigen Wegeverbindungen im Innenhof,
- Bau einer Wendefläche für PKW-Kurzzeitparker,
- kleiner Spielplatz im Innenhof mit verschiedenen Geräten und unterschi
edlichen Fallschutzbelägen,
- alle notwendigen Ausstattungen und Wirtschaftsgegenstände wie Müllhaus
, Fahrradgarage mit Fahrradparker, Abfallbehälter und Bänke, Fahrradgelä
nder, Wäschegrüste und Absperrpoller mit Dreikant- bzw. B-Schließung für
 Feuerwehr,
- Aufstellen/ Erneuerung der Mastleuchten mit Anschluss an die bestehend
e Beleuchtungsanlage, Verlegen von Leerrohren für einen Stromanschluss i
m Müllhaus sowie als Vorbereitung für eine Elektro-Nachrüstung der Fahrr
adgarage sowie für ggf. spätere Fahrrad- bzw. Scooter-Boxen,
- Begrünung der Vegetationsflächen durch die Pflanzung von Hoch- stämmen
, Solitärgehölzen, Sträucher und Gräser sowie einer Rasenansaat, Pflege
der Gehölz-Bestandsflächen und Bäume,
- Fertigstellungspflege über eine Vegetationsperiode sowie eine Entwickl
ungspflege über 1 Zeitjahr für die gesamten Grünflächen.

Es gelten alle zur Zeit der LV-Erstellung gültigen DIN-Vorschriften, son
stigen Regelwerke und Regeln der Technik.

Bei der Kalkulation der Leistungen ist zu berücksichtigen, dass die ausg
eschriebenen Arbeiten unter bewohnten Bedingungen stattfinden. Gemäß Bau
fortschritt werden verschiedene Maßnahmen und Interimslösungen erforderl
ich (z.B.  ständige Absicherung der Zugänge zum Gebäude und der FW-Zufah
rten.
Eine durchgängige Ausführung der Leistungen kann dadurch nicht immer gew
ährt werden und muss vom Bieter bei der Kalkulation berücksichtigt werde
n. Bei Bauverzug und zur Einhaltung wichtiger Ecktermine wird ggf. Samst
agsarbeit nach Abstimmung mit AG/ BÜ erforderlich.
Der AG behält sich vor einzelne Leistungen im Umfang zu kürzen oder ganz
 zu streichen.

"Werden innerhalb von zwei Jahren nach Schlusszahlung durch die interne
oder externe Revision Fehler, u.a. Aufmaß-, Rechenfehler sowie Verstöße
gegen die vertragsrechtliche Grundlage, in der Abrechnung festgestellt,
so ist die Schlussrechnung zu berichtigen; AN und AG sind verpflichtet,
sich daraus ergebende Beträge zu erstatten."

Kosten für Absperr- und Sicherungsmaßnahmen sind in die Einheitspreise e
inzukalkulieren.

Alle Pläne, die für die Kalkulation relevant sind, liegen den Vergabeunt
erlagen bei. Weitere Verweise auf Pläne im LV-Text sind nicht kalkulatio
nsrelevant, sondern für die Ausführung der jeweilgen Leistungen maßgebli
ch.

Die für Benutzung von öff. Straßen, für die Aufstellung von Bauzäunen, B
auunterkünften, Toiletten, Schuppen und dgl. erforderlichen behördlichen
 Genehmigungen hat der Auftragnehmer (nachfolgend auch AN genannt) auf e
igene Kosten zu beschaffen. Werden verkehrspolizeiliche Ordnungsmaßnahme
n notwendig/ gefordert, sind diese mit den zuständigen Behörden abzustim
men und genehmigen zu lassen. Kosten dafür sind in die Einheitspreise ei
nzukalkulieren.

Der AN hat vor Angebotsabgabe alle Vertragsgrundlagen zu überprüfen und
sich mit den örtlichen Verhältnissen genau vertraut zu machen. Er hat si
ch über Zufahrts-, Transport- und Lagermöglichkeiten Kenntnis zu verscha
ffen. Der AN ist verpflichtet, vor Baubeginn bei den zuständigen öff. un
d privaten Rechtsträgern Erkundigungen über die genaue Lage von Kabeln,
Leitungen u.ä. sowie den entsprechenden Schachterlaubnisschein einzuhole
n. Hinweise/Vorschriften der Rechtsträger sind zu beachten, im Bereich v
orhandener Kabel und Leitungen sind Erdarbeiten in Handschachtung auszuf
ühren.

Der Zustand der an das Baugelände grenzenden Flächen ist vor Beginn der
Bauarbeiten festzustellen und festzuhalten (Fotodokumentation). Nach Bee
ndignug der Arbeiten sind diese Flächen im ursprünglichen Zustand zu hin
terlassen.

Durch den AN verursachte Verunreinigungen/Beschädigungen sind von ihm oh
ne Zusatzvergütung zu beseitigen.

Der AN darf nur Baustoffe/Bauteile verwenden, die den anerkannten Regeln
 der Technik entsprechen und zugelassen sind.

Der AN ist verpflichtet, alle Einbauteile und Anlagen bis zur Fertigstel
lung/Abnahme des Gesamtbauwerkes durch geeignete Maßnahmen zu schützen.

Erforderliche Medien wie Baustrom- und Bauwasser sowie Wasser für die Pf
lege der Grünflächen sind vom AN zu liefern.

Zur Koordinierung der Maßnahme finden regelmäßig Baubesprechungen statt.
 Der AN ist verpflichtet, an diesen Besprechungen mit einem kompetenten
Vertreter teilzunehmen.

Bewachung und Verwahrung der Bauunterkünfte, Arbeitsgeräte usw. des AN u
nd/oder seiner Vertragsgehilfen ist (auch während der Arbeitsruhe) Sache
 des AN. Der Auftraggeber (nachfolgend auch AG genannt) ist dafür nicht
verantwortlich, auch wenn sich diese Gegenstände auf seinem Grundstück b
efinden.
_______________________________________________________

Bei der Kalkulation der Erdarbeiten ist von einem Homogenbereich A bis C
 nach VOB/ DIN 18300 (2015) auszugehen.

Stoffe aus Rückbau und Abbruch, Sondermüll sowie ggf. schadstoffbelastet
er Aushub, müssen vorschriftsmäßig nach Abfallschlüssel entsorgt werden.
 Auf Verlangen der Bauleitung sind entsprechende Entsorgungsnachweise vo
rzulegen.

Sämtliche Positionen, in denen nicht ausdrücklich steht "Material des Au
ftraggebers" o.dgl. sind einschl. Material- und Kleinteillieferung frei
Baustelle, Zuschneiden in üblichem Umfang und aller Nebenarbeiten zu kal
kulieren. Angegebene Schichtdicken gelten außer bei Vegetationsflächen f
ür verdichteten Zustand.

Punktfolgen im LV sind vom Bieter auszufüllen.

Erkennt der AN während der Ausführung einer Leistung, dass aufgrund erhe
blicher Mengenmehrung eine deutliche Preiserhöhung zu erwarten ist, so h
at er dies dem AG unverzüglich mitzuteilen.

## Liebenwerdaer Straße 1-8
Datum: 24.07.26

### Titel 01 Baustelleneinrichtung, Stundenlohnarbeit

**01.01 Geräte, Werkzeuge und sonstige Betriebsmittel, die zur vertragsgemäßen Durchführung der Bauleistungen erforderlich sind, auf die**
Geräte, Werkzeuge und sonstige Betriebsmittel, die zur
vertragsgemäßen Durchführung der Bauleistungen erforder
lich sind, auf die Baustelle bringen, bereitstellen und
 - soweit der Geräteeinsatz nicht gesondert berechnet w
ird - betriebsfertig aufstellen einschl. der dafür notw
endigen Arbeiten. Die erforderlichen festen Anlagen her
stellen.

Baubüros, Unterkünfte, Werkstätten, Lagerschuppen und d
gl., soweit erforderlich, antransportieren, aufbauen un
d einrichten.

Strom- und Wasseranschluss, Entsorgungseinrichtungen u.
 dgl. für Baustelle, soweit erforderlich, herstellen.

Bei Bedarf Lagerplätze, sonstige Platzbefestigungen und
 Wege im Baustellenbereich anlegen.
Oberbodenarbeiten einschl. Beseitigen von Aufwuchs für
Baustelleneinrichtung, soweit erforderlich, ausführen.
Zusätzliche Flächen ggf. beschaffen. Kosten für Vorhalt
en, Unterhalten, Betreiben der Geräte, Anlagen und Einr
ichtungen einschl. Mieten, Pacht, Gebühren und dgl. wer
den nicht mit dieser Pauschale, sondern mit den Einheit
spreisen der betreffenden Teilleistungen vergütet.

Die Pauschale gilt für alle Bauabschnitte und Leistunge
n des Leistungsverzeichnisses einschl. aller notwendige
n Nachunternehmer.
Menge: 1,000 psch

**01.02 Baustelle von allen Geräten, Anlagen, Einrichtungen und dgl. räumen. Benutzte Flächen und Wege entsprechend ursprünglichem Zustand unter Wa**
Baustelle von allen Geräten, Anlagen, Einrichtungen und
 dgl. räumen.

Benutzte Flächen und Wege entsprechend ursprünglichem Z
ustand unter Wahrung landschaftspflegerischer Belange o
rdnungsgemäß herrichten. Verunreinigungen beseitigen.

Die Pauschale gilt für alle Bauabschnitte und Leistunge
n des Leistungsverzeichnisses einschl. aller notwendige
n Nachunternehmer.
Menge: 1,000 psch

**01.03 Verkehrssicherung und Absperrung. Beschilderung, Beleuchtung und Absperrung der Baustelle nach den Fo**
Verkehrssicherung und Absperrung für alle Bauabschnitte
.
Beschilderung, Beleuchtung und Absperrung der Baustelle
 nach den Forderungen der Verkehrsbehörde, der RSA, der
 Berufsgenossenschaft und der StVO und der StVZO aufbau
en, über die gesamte Bauzeit vorhalten und wieder abbau
en.
Sperrpläne aufstellen und Sperrgenehmigung einholen.
Die Gebührenrechnung/ Bescheid geht direkt an die GWC u
nd wird nicht vom AN übernommen!
Während der Bauzeit ist ein durchgängiger Bereitschafts
dienst einzurichten, der auch an Sonn- und Feiertagen e
rreichbar ist.
Die Beleuchtung ist elektrisch zu betreiben. Abhanden g
ekommene und defekte Absperrmaterialien und Verkehrszei
chen sind zu ersetzen, sie werden jedoch nicht gesonder
t vergütet.
Ausführung für alle Leistungen.
Menge: 1,000 psch

**01.04 Zulage für das Aufstellen, Vorhalten und Abbauen von zusätzlichen Verk ehrszeichen, die auf Anordnung der Verkehrsbehörde zu errichten sind**
Zulage für das Aufstellen, Vorhalten und Abbauen von zu
sätzlichen Verkehrszeichen, Leiteinrichtungen etc. die
auf Anordnung der Verkehrsbehörde zu errichten sind.
Menge: 8,000 St

**01.05 WC-Kabine aufstellen und beseitigen**
WC-Kabine antransportieren, aufstellen und nach
Beendigung der Bauarbeiten beseitigen.
Ausstattung wie folgt:
- Innenleuchte
- WC-Anlage und Wasserbecken mit Zubehör
- WC-Kabine beheizbar.
Menge: 1,000 St

**01.06 WC-Kabine unterhalten**
WC-Kabine vorhalten und unterhalten. Im Unterhalt ist
das Entleeren bei Bedarf bzw. der Austausch enthalten.
Nutzungsdauer: ca. 25 Wochen.
Menge: 1,000 St

**01.07 Vorankündigung gemäß Baustellenverordnung**
Vorankündigung gemäß Baustellenverordnung erstellen
und spätestens zwei Wochen vor Errichten der Baustelle
der zuständige Behörden übermitteln. Vorankündigung
sichtbar und witterungsgeschützt auf der Baustelle
aushängen und bei erheblichen Änderungen während der
Bauzeit anpassen.
Menge: 1,000 psch

**01.08 Verrechnungssatz für Arbeitskraft Facharbeiter**
Stundenlohnarbeiten durch Arbeitskräfte auf Anordnung d
es AG ausführen.
Der Verrechnungssatz für die jeweilige Arbeitskraft umf
asst sämtliche Aufwendungen, insbesondere den tatsächli
chen Lohn einschließlich vermögenswirksamer Leistungen
mit den Zuschlägen für Gemeinkosten (Sozialkassenbeiträ
ge, Winterbauumlage und dgl. sowie Lohn- bzw. Gehaltsne
benkosten und Zuschläge
für Überstunden.
Zuschläge für Nacht-, Sonntags- und Feiertagsarbeit wer
den gesondert vergütet.
Facharbeiter.
Menge: 8,000 h

**01.09 Stundenlohnarbeiten durch Arbeitskraefte auf Anordnung des AG ausfuehren.**
Stundenlohnarbeiten durch Arbeitskraefte auf Anordnung

des AG ausfuehren.

Der Verrechnungssatz fuer die jeweilige Arbeitskraft

umfasst saemtliche Aufwendungen, insbesondere den tat-

saechlichen Lohn einschliesslich vermoegenswirksamer

Leistungen mit den Zuschlaegen fuer Gemeinkosten

(Sozialkassenbeitraege, Winterbauumlage und dgl.),

sowie Lohn- bzw. Gehaltsnebenkosten und Zuschlaege

fuer Ueberstunden.

Zuschlaege fuer Nacht-, Sonntags- und Feiertagsarbeit

werden gesondert verguetet.

Landschaftsgaertner.
Menge: 8,000 h

**01.10 Verrechnungssatz Hydraulikbagger mit Radfahrwerk**
Stundenlohnarbeiten durch Baugeräte auf Anordnung des A
G ausführen.
Der Verrechnungssatz für das jeweilige Gerät umfasst sä
mtliche Aufwendungen fuer den Einsatz, insbesondere Ger
ätevorhalte- und Betriebsstoffkosten sowie sämtliche Zu
schläge einschließlich der Kosten für das Bedienungsper
sonal.
Der Verrechnungssatz gilt für das zum Zeitpunkt des Abr
ufes einsatzbereit auf der Baustelle befindliche Bauger
ät.
Vergütet werden die tatsächlich geleisteten Arbeitsstun
den.
Hydraulikbagger mit Radfahrwerk, Löffel-Korbinhalt über
 0,5 bis 1 m3.
Menge: 8,000 h

**01.11 Verrechnungssatz für Baugerät Frontl.L 45-75 kW**
Stundenlohnarbeiten durch Baugeräte auf Anordnung des A
G ausführen.
Der Verrechnungssatz für das jeweilige Gerät umfasst sä
mtliche Aufwendungen für den Einsatz, insbesondere
Gerätevorhalte- und Betriebsstoffkosten sowie sämtliche
 Zuschläge einschl. Kosten für das Bedienungspersonal.
Der Verrechnungssatz gilt für das zum Zeitpunkt des Abr
ufes einsatzbereit auf der Baustelle befindliche Bauger
ät.
Vergütet werden die tatsächlich geleisteten Arbeitsstun
den.
Frontlader, luftbereift ueber 45 bis 75 kW.
Menge: 8,000 h

**01.12 Verrechnungssatz für LKW 3-Achser, Laderaum ca. 9 m3**
Stundenlohnarbeiten durch Lastkraftwagen auf Anordnung
des AG ausführen.
Der Verrechnungssatz für den jeweiligen LKW umfasst säm
tliche Aufwendungen für den Einsatz des LKW, insbesonde
re Gerätevorhalte- und Betriebsstoffkosten sowie sämtli
che Zuschläge einschl. Kosten für den Fahrer.
Der Verrechnungssatz gilt für das zum Zeitpunkt des Abr
ufes einsatzbereit auf der Baustelle befindliche Fahrze
ug.
Vergütet werden die tatsächlich geleisteten Arbeitsstun
den nach der tatsächlichen Nutzlast des jeweiligen
LKW mit allseitiger Kippvorrichtung, 3-Achser, Laderaum
 ca. 9 m3,
Menge: 8,000 h

**01.13 Verunreinigungen beseitigen**
Verunreinigungen, die durch Baustellenfahrzeuge auf
benutzten Straßen, Flächen und wegen entstehen,
sind während der Bauzeit regelmäßig und am Ende abschli
eßend zu beseitigen.
Menge: 1,000 psch

**01.14 Beweisfeststellung**
Für den Bereich des jeweiligen Baufeldes sind vor Baube
ginn an den angrenzenden Freianlagen und Gebäudefassade
n Schäden durch einen Baufachkundigen zur Beweisaufnahm
e
aufzunehmen und zu dokumentieren.
Baufachkundiger (Bietereintrag).

.......................................................
.............................................
Menge: 1,000 psch

**01.15 Bauzaun verschließbar, Zaunhöhe mind. 2 m, einschl. der erforderlichen Tore standsicher herstellen, während der Bauzeit vorhalten und unte**
Bauzaun verschließbar, Zaunhöhe mind. 2 m, einschl. der
 erforderlichen Tore standsicher herstellen, während de
r Bauzeit der jeweiligen Bauabschnitte vorhalten und un
terhalten und mind. 2x in der Gesamtbauzeit umsetzen.
Trassierung nur nach vorheriger Absprache mit Bauüberwa
chung/ AG.
Menge: 200,000 m

**01.16 Kennzeichnung/ Absteckung der Grundstücksgrenze für den Verlauf öffent licher Gehweg - Anbindung Hauszugänge entlang der**
Kennzeichnung/ Absteckung der Grundstücksgrenze für den
 Verlauf öffentlicher Gehweg - Anbindung Hauszugänge en
tlang der Liebenwerdaer Straße 1-4 mit allen Auslagen u
nd Nebenkosten.
Angebotenes Vermessungsbüro (Bietereintrag):

.......................................................
...............................................
Menge: 1,000 Psch

**01.17 Lieferung und Verlegung von Lastverteilungsplatten aus Kunststoff (bis 40 to belastbar).**
Lieferung und Verlegung von Lastverteilungsplatten aus
Kunststoff (bis 40 to belastbar).
Verlegung der Platten im Wurzel- und Traufbereich von B
estandsbäumen. Platten während der Bauzeit vorhalten un
d unterhalten, ggf. mehrfach umsetzen.
Trassierung nur nach vorheriger Absprache mit Bauüberwa
chung/ AG.
Menge: 20,000 m2

### Titel 02 Abbruch-, Rodungs- und Beräumungsarbeite

**02.01 Stammschutz durch Ummantelung Stammdurchmesser bis 50cm**
Stammschutz durch Ummantelung aus Brettern einschl.
Polsterung gegen den Baum herstellen, für die Dauer der
 vertraglichen Ausführungszeit vorhalten und beseitigen
,
Stammdurchmesser bis 60 cm, Mindesthöhe 3 m.
Baumart: Ahorn, Birke, Linde, Traubenkirsche.
Menge: 5,000 St

**02.02 Baum fällen, als Einzelbaum im Bestand, Stubben roden bzw. fräsen bis 60 cm unter OKG, StU bis 50 cm, Ba**
Baum fällen, als Einzelbaum im Bestand,
Stubben roden bzw. fräsen bis 60 cm unter OKG,
StU über 50 bis 100 cm, Baumhöhe über 10 bis 15 m,
alles Holz wird Eigentum des AN und ist zu beseitigen.
Baumart: Ahorn.
Stubbengruben mit geeigneten Aushub verfüllen und stand
fest verdichten einschl. Grobplanum.
Ausführung nur im Bedarfsfall (Feldahorn gegenüber HE-N
r. 5).
Menge: 1,000 St

**02.03 Wurzelstock tlw. mit Austrieb roden, bei Leitungsbestand fräsen (bis 60 cm unter OKG),**
Wurzelstock tlw. mit Austrieb roden,
bei Leitungsbestand fräsen (bis 60 cm unter OKG),

das abgeräumte Material wird Eigentum des AN und

ist zu beseitigen.
Stammdurchmesser der Schnittfläche bis 20 cm.
Stubbengruben mit geeigneten Aushub verfüllen und stand
fest verdichten einschl. Grobplanum.
Menge: 3,000 St

**02.04 Leistung wie Position vor, jedoch Stammdurchmesser der Schnittfläche über 20 bis 50 cm.**
Leistung wie Position vor,
jedoch Stammdurchmesser der Schnittfläche über 20 bis 5
0 cm.
Menge: 12,000 St

**02.05 Leistung wie Position 02.03, jedoch Stammdurchmesser der Schnittfläche über 50 bis 80 cm.**
Leistung wie Position 02.03,
jedoch Stammdurchmesser der Schnittfläche über 50 bis 8
0 cm.
Menge: 1,000 St

**02.06 Einzelgehölze/ Wildwuchs/ Koniferen roden. Höhe bzw. Breite bis 5 m.**
Einzelgehölze/ Wildwuchs/ Koniferen roden.
Höhe bzw. Breite bis 5 m.
Gerodetes Material in Eigentum des AN übernehmen und vo
n der Baustelle entfernen.
Stubbengruben mit geeigneten Aushub verfüllen und verdi
chten einschl. Grobplanum.
Menge: 3,000 St

**02.07 Strauchgehölze in Teilflächen roden, Höhe über 1 bis ca. 3 m,**
Strauchgehölze in Teilflächen roden,
Höhe über 1 bis ca. 3 m,
1 bis 3 St./m2.
Gerodetes Material wird Eigentum des AN und ist zu bese
itigen.
Menge: 10,000 m2

**02.08 Kleinpflaster/ kleinformatige Platten aus Beton einschl. Bettung in Flächen und Gehwegen aufnehmen.**
Kleinpflaster/ kleinformatige Platten aus Beton einschl
. Bettung
in Flächen und Gehwegen aufnehmen.
Materialdicke bis 6 cm einschl. Bordeinfassungen (i.d.R
. Rasenbord).
Verlegt in Sand/ Brechsand bzw. Mörtel, bis 4 cm dick,
Fugenfüllung aus Sand/ Brechsand bzw. Mörtel.
Material in Eigentum des AN übernehmen, von der Baustel
le entfernen und einer Wiederverwertung zuführen.
Es ist vom AN ein Nachweis vorzulegen.
Menge: 410,000 m2

**02.09 Deklarationsanalyse gemäß EBV, Anlage 1, Tabelle 1, - Beton -. Probenahme (3 St.), Analytik mit Protokoll.**
Deklarationsanalyse gemäß EBV, Anlage 1, Tabelle 1, - B
eton -.
Probenahme (3 St.), Analytik mit Protokoll.
Entnahmestellen in Abstimmung mit Bauüberwachung.
Auswertung von 3 Proben einschl. aller Nebenarbeiten.
Menge: 1,000 St

**02.10 Betondecke/ Unterbeton in Teilflächen aufbrechen und aufnehmen, unbewehrter Beton, Dicke der Betondecke über 10 bis 20 cm.**
Betondecke/ Unterbeton in Teilflächen aufbrechen und au
fnehmen,
unbewehrter Beton, Dicke der Betondecke über 10 bis 20
cm.
Zuordnungswert nach EBV: RC-1 (nach erfolgter CO2-Begas
ung zur Reduzierung der elektr. Leitfähigkeit).
Ausfürung in Teilflächen.
Material von der Baustelle entfernen und einer Wiederve
rwertung zuführen. Es ist vom AN ein Nachweis vorzulege
n.
Menge: 17,000 m3

**02.11 Asphalt- bzw.Betondecke senkrecht in voller Aufbruchtiefe trennen, mind. ein Drittel der Deckendicke schneiden,**
Asphalt- bzw.Betondecke senkrecht in voller Aufbruchtie
fe trennen,
mind. ein Drittel der Deckendicke schneiden,
Beton unbewehrt, Dicke der Decke bis 10 cm.
Ausführung in Teilabschnitten.
Menge: 10,000 m

**02.12 Befestigung aus Asphalt in Teilflächen abfräsen bzw. abbrechen und aufnehmen. Verwertungsklasse A nach BTR RC-StB 2004,**
Befestigung aus Asphalt in Teilflächen abfräsen bzw. ab
brechen
und aufnehmen.
Verwertungsklasse A nach BTR RC-StB 2004,
Deckchicht auf gebundener Tragschicht.
Abbruch gebundene Tragschicht ist separat ausgeschriebe
n.
Ausführung in Wegen.
Dicke bis 10 cm.
Abrechnung nach Lieferschein in Kombination mit
Aufmass-Kontrolle, Umrechnungsfaktor 1m3/2,4 to.
Ausführung komplett mit allen dafür erf. Lieferungen,
Leistungen, Geräten und Einrichtungen, inkl. aller
sonstiger Nebenleistungen.
Menge: 30,000 to

**02.13 Ungebundene Befestigungen aufnehmen, aus Schotter-Splitt- bzw. Kies-Sand-Gemisch (tlw.Betonrecycling).**
Ungebundene Befestigungen aufnehmen,
aus Schotter-Splitt- bzw. Kies-Sand-Gemisch (tlw.Betonr
ecycling).
Dicke über 10 bis 20 cm.
Ausführung im Bereich der befestigten Flächen (als Trag
- und Sauberkeitsschichten).
Material übernehmen, von der Baustelle entfernen und ei
ner Wiederverwertung zuführen, einschl. aller Nebenkost
en und Gebühren.
Abrechnung erfolgt nach Aufmaß (Abtragprofil) bzw.mit W
iegekarte.
Es ist vom AN ein Nachweis vorzulegen.
Menge: 110,000 m3

**02.14 Betonstufe abbrechen und aufnehmen, Querschnitt i.d.R. 15/40 cm cm einschl. Streifendundament.**
Betonstufe abbrechen und aufnehmen,
Querschnitt i.d.R. 15/40 cm cm einschl. Streifendundame
nt.
Material übernehmen, von der Baustelle entfernen und ei
ner Wiederverwertung zuführen.
Es ist vom AN ein Nachweis vorzulegen.
Menge: 7,000 m

**02.15 Sandkasten abbrechen und aufnehmen, bestehend aus:**
Sandkasten abbrechen und aufnehmen,
bestehend aus:
-22 m Einfassung aus Beton-Formsteinen mit Fundament, H
öhe bis 1,00 m, Breite ca. 0,30 m,
- 20 m2 Sandfüllung 40 cm dick einschl. Betonboden
Fläche mit geeigneten Aushub verfüllen und verdichten.
Material in Eigentum des AN übernehmen, von der Baustel
le entfernen und einer Wiederverwertung zuführen.
Es ist vom AN ein Nachweis vorzulegen.
Menge: 1,000 St

**02.16 Fahrrad-Reihenständer für 3-6 Einstellungen ortsfest montiert einschl. Fundamente aufnehmen und entsorgen.**
Fahrrad-Reihenständer für 3-6 Einstellungen ortsfest mo
ntiert einschl. Fundamente aufnehmen und entsorgen.
Unbrauchbare Stoffe werden Eigentum des AN und sind zu
beseitigen. Fundamentlöcher mit geeigneten Boden verfül
len und standfest verdichten.
Menge: 9,000 St

**02.17 Leistung wie Position vor, jedoch Reihenständer zur Wiederverwendung dem AG übergeben.**
Leistung wie Position vor,
jedoch Reihenständer zur Wiederverwendung dem AG überge
ben.
Förderweg bis 5 km.
Menge: 1,000 St

**02.18 Wäschegerüste aus Stahlrohr, Höhe ca. 1,90 m einschl. Betonfundamente aufnehmen, Pfostenabstand ca. 3 m. Fu**
Wäschegerüste aus Stahlrohr ca. 3,00 m lang, Höhe ca. 1
,90 m
einschl. Betonfundamente aufnehmen, Pfostenabstand ca.
2,5 m.
Fundamentlöcher mit geeigneten Aushub verfüllen und ver
dichten.
Material in Eigentum des AN übernehmen, von der Baustel
le entfernen und einer Wiederverwertung zuführen.
Es ist vom AN ein Nachweis vorzulegen.
Menge: 48,000 m

**02.19 Bank mit Lehne aufnehmen und beseitigen. Gestell aus Stahl, Banklattung aus Holz/ Kunststoff,**
Bank mit Lehne aufnehmen und beseitigen.
Gestell aus Stahl, Banklattung aus Holz/ Kunststoff,
sonst wie Position vor.
Menge: 6,000 St

**02.20 Leistung wie Position vor, jedoch Bank umsetzen und ortsfeste Montage.**
Menge: 1,000 St

**02.21 Hindernisse im Boden, Bauschutt (Ziegel, Beton, Steine und Fundamentre ste) aufbrechen und aufnehmen. Ma**
Hindernisse im Boden, Bauschutt (Ziegel, Beton, Steine
und Fundamentreste) aufbrechen und aufnehmen.
Material in Eigentum des AN übernehmen, von der Baustel
le entfernen und einer Wiederverwertung zuführen.
Abrechnung nur nach Entsorgungsnachweis.
Die Leistungen sind der Baubetreuung vor der Entsorgung
 zur in Augenscheinnahme rechtzeitig anzuzeigen!
Menge: 15,000 t

**02.22 Leistung wie Position vor, jedoch Holz- und Wurzelreste.**
Menge: 5,000 t

**02.23 Leistung wie Position vor, jedoch Baumischabfälle.**
Menge: 2,000 t

**02.24 Müllbox für 1 MGB dem AG übergeben (Standort neues Müllhaus). Vorh. Stahlbetonfertigteile des AG, Größe ca.1,70/1,70/130 cm**
*** Grundposition ZZ 010.0
Müllbox für 1 MGB dem AG übergeben (Standort neues Müll
haus).
Vorh. Stahlbetonfertigteile des AG, Größe ca.1,70/1,70/
130 cm (B/H/T) aufnehmen und an neuen Standort nach Ang
aben AG umsetzen.
Förderweg bis 6 km, einschl. aller Nebenarbeiten.
Gewicht ca.1600 kg.
Menge: 4,000 St

**02.25 Leistung wie Position vor, jedoch Altkleidercontainer aus Stahlblech während der Bauzeit**
Leistung wie Position vor,
jedoch Altkleidercontainer aus Stahlblech während der B
auzeit umsetzen und nach Fertigstellung Müllhaus auf di
e neue befestigte Fläche neben Müllhaus aufstellen eins
chl. Nebenarbeiten.
Menge: 1,000 Psch

**02.26 Baumschnitt der Krone**
Baumschnitt der Krone, gemäß ZTV-Baumpflege,
Kronenregenerationsschnitt durch Kroneneinkürzung und
Kronenpflege (Aufastung), tote und gebrochene Äste  abs
chneiden,
Ausführung in Abstimmung mit Fachfirma,
Gesamthöhe des Baumes über 15 bis 20 m,
einstämmig, Stammdurchmesser bis 60 cm,
mittlerer Kronendurchmesser über 10 bis 15 m.
Besonderheiten zu Baum, Standort, Ausführung:
erfolgt je nach Art und Zustand (baumspezifisch, Habitu
s)
Ausführung im Bestand.
Baumart: Ahorn, Linde, Eiche, Birke.
Schnittgut wird Eigentum des AN und ist zu beseitigen.
Die Leistung beinhaltet sämtliche Nebenarbeiten.
Menge: 13,000 St

**02.27 Straucher schneiden, Auslichtungs- und Verjüngungsschnitt nach Bedarf. Mischgehölze in Teilflächen bis 3,00 m Höhe.**
Straucher schneiden, Auslichtungs- und Verjüngungsschni
tt nach Bedarf. Mischgehölze in Teilflächen bis 3,00 m
Höhe.
Schnittgut wird Eigentum des AN und ist zu beseitigen.
Abrechnung nach bearbeiteter Strauchfläche.
Die Leistung beinhaltet sämtliche Nebenarbeiten.
Ausführung in Abstimmung mit Fachfirma.
Menge: 530,000 m2

*Hinweis*
HINWEIS ZU DEN NACHFOLGENDEN POSITIONEN:
Der Rückbau der Podestplatten erfolgt unter bewohnten B
edingungen, zusätzliche Kellerausgänge sind nur am Gebä
ude 5-8 vorhanden. Der hausweise Rückbau der Platten/ F
undamente einschl. das Schließen der Wandöffnungen mit
allen Nebenarbeiten muss vor Beginn der Arbeiten mit de
r GWC - HV-Süd und der BÜ abgestimmt werden. Der gefahr
lose Zugang zum Gebäude ist durch den Einsatz von Fußgä
ngerbrücken o.ä. Konstruktionen jederzeit sicherzustell
en. Die Leistungen sind durch abzustimmende Zeitfenster
 zügig und koordiniert auzuführen.
Bei der Kalkulation der Leistungen sind die zuvor genan
nten Bedingungen zu berücksichtigen!

**02.28 Podestplatte als Stahlbeton-Fertigteil, Größe ca. 4,00 m2, bis 0,20 m dick mit Abtretrost aufnehmen und fachgerecht entsorgen.**
Podestplatte als Stahlbeton-Fertigteil, Größe ca. 4,00
m2, bis 0,25 m dick mit Abtretrost aufnehmen und fachge
recht entsorgen.
Podestplatte lagert auf Streifenfundamente.
Material von der Baustelle entfernen und einer Wiederve
rwertung  zuführen. Es ist vom AN ein Nachweis vorzuleg
en.
Menge: 8,000 St

**02.29 Stahlbeton-Streifenfundamente (Auflager Podestplatten) abbrechen und a ufnehmen**
Stahlbeton-Streifenfundamente (U-förmiges Auflager Pode
stplatten) tlw. oder ganz abbrechen und aufnehmen.
Ausführung vor Hauszugangsbereichen.
Material von der Baustelle entfernen und einer Wiederve
rwertung  zuführen. Gruben mit geeigneten Aushub verfül
len und standfest verdichten einschl. Grobplanum.
Es ist vom AN ein Nachweis vorzulegen.
Menge: 6,000 m3

**02.30 Leistung wie Position vor, jedoch Mauerwerk (Lichtschächte unter Podestplatten).**
Menge: 2,000 m3

**02.31 Fensteröffnungen unter Podestplatten (Größe bis 1,00 x 0,80 m) fachger echt schließen einschl. Ausbau alter Fenster mit Rahmen.**
Fensteröffnungen unter Podestplatten (Größe bis 1,00 x
0,80 m) fachgerecht schließen einschl. Ausbau alter Fen
ster mit Rahmen.
Öffnungen, Kellerfenster in Gebäude-Außenwand (Stahlbet
on) mit Mauerwerk (Porenbeton/ Kalksandstein) bzw. Beto
n schließen einschl. Nebenarbeiten und Vermörteln der A
nschlussbereiche.
Beidseitig einlagiger Zementputz mit Außenwandabdichtun
g (z.B. kunststoffmodifizierte Bitumendickbeschichtung
(KMB).
Die Leistung beinhaltet sämtliche Neben- und Anpassungs
arbeiten.
Unbrauchbare Stoffe werden Eigentum des AN und sind zu
beseitigen.
Ausführende Firma (Bietereintrag):

.......................................................
...............................................
Menge: 8,000 St

**02.32 Dachstützen-Vordach demontieren, abfangen während der Bauzeit und nach Fertigstellung montieren.**
Dachstützen der Vordächer in Beton-Podestplatten eingel
assen demontieren, Dach während der Bauzeit ggf. abfang
en und nach Fertigstellung in den Pflasterbelag unter F
lur einbinden einschl. notwendiger Schlosser- und Funda
mentarbeiten.
Ausführung im Bereich der Hauszugänge 5-8.
Menge: 4,000 St

**02.33 Mauerwerk (Kalksandstein) zum Verschließen von Öffnungen an der Gebäud eaußenwand (z.B. nach Rückbau der Podestplatten an der**
Mauerwerk (Kalksandstein) zum Verschließen von Öffnunge
n an der Gebäudeaußenwand (z.B. nach Rückbau der Podest
platten an der Türlaibung) herstellen einschl. Nebenarb
eiten und Außenwandabdichtung (z.B. kunststoffmodifizie
rte Bitumendickbeschichtung (KMB).
Menge: 1,000 m3

**02.34 Fußgängerbrücke aufstellen, Breite für Kinderwagen und 1 Person im Gegenverkehr,**
Fußgängerbrücke aufstellen,
Breite für Kinderwagen und 1 Person im Gegenverkehr,
Länge bis 3,00 m, Geländer beidseitig, aufstellen vorha
lten
und abbauen.
Auflager herstellen.
Die Aufstellung erfolgt in Abstimmung mit dem AG.
Ausführung in den HE-Bereichen 1-8 nach Rückbau der Pod
estplatten/ Fundamente.
Menge: 4,000 St

**02.35 Fußgängerbrücke umstellen, Fußgängerbrücke der Vorposition umstellen, einschl. Auf- und Abbau de**
Fußgängerbrücke umstellen,
Fußgängerbrücke der Vorposition umstellen, einschl. Auf
- und Abbau der Auflager und Zwischentransport ca. 300
m.
Menge: 4,000 St

### Titel 03 Erdarbeiten

**03.01 Boden Suchgraben lösen, lagern, verfüllen, verdichten, BK 3 bis 5, Handschachtung.**
Boden für Suchgraben zur Freilegung von Kabeln und Leit
ungen ab
Geländeoberfläche profilgerecht lösen, seitlich lagern,
 verfüllen und
verdichten, Aushubtiefe bis 1,5 m, Breite ca. 0,4 m, Ha
ndschachtung,
Homogenbereich A bis C DIN 18300 (2015).
Nach Ortung der Kabel/ Leitungen deren Lage dauerhaft m
arkieren.
Menge: 10,000 m3

**03.02 Deklarationsanalyse gemäß EBV, TR Boden. Untersuchung Mischprobe vom zwischengelagerten Haufwerk.**
Deklarationsanalyse gemäß EBV, TR Boden.
Untersuchung Mischprobe vom zwischengelagerten Haufwerk
.
Probenahme (3 St.), Analytik mit Protokoll.
Entnahmestellen in Abstimmung mit Bauüberwachung.
Auswertung von 3 Proben einschl. aller Nebenarbeiten.
Ausführung nur nach vorheriger Abstimmung mit AG/ BÜ.
Menge: 1,000 St

**03.03 Boden einschl. oberste pflanzliche Bodendecke/ Wurzelwerk profilgerecht lösen und laden. Boden übernehmen, von der Baustelle en**
Boden einschl. oberste pflanzliche Bodendecke (Rasen, W
iese) sowie Wurzelwerk von auf Stock gesetzten Strauchg
ehölzen profilgerecht lösen und laden. Boden übernehmen
, von der Baustelle entfernen und einer Wiederverwertun
g zuführen.
Es ist vom AN ein Nachweis vorzulegen.
Aushub für befestigte Flächen.
Aushubtiefe in m bis ca. 0,60,
Bodendeklaration nach Untersuchung EBV bis BM-F0*.
Mengenermittlung nach Abtragprofilen, Höhenmessung.

Homogenbereich A bis C DIN 18300 (2015).
Menge: 610,000 m3

**03.04 Leistung wie Position vor, jedoch Ausführung für Pflanz- und Rasenflächen,**
Leistung wie Position vor,
jedoch Ausführung für Pflanz- und Rasenflächen,
Aushubtiefe über 0,10 bis 0,25 m.
Menge: 195,000 m3

**03.05 Boden profilgerecht lösen und laden, geeigneten Boden im Baustellenbereich profilgerecht einbauen, Fö**
Boden einschl. oberste pflanzliche Bodendecke (Rasen, W
iese) sowie Wurzelwerk von auf Stock gesetzten Strauchg
ehölzen
profilgerecht lösen und laden,
geeigneten Boden im Baustellenbereich profilgerecht ein
bauen, Förderweg bis 200 m,
Homogenbereich A bis C DIN 18300 (2015).
Aushub für Befestigte- und Vegetationsflächen.
Abtragtiefe bis 0,5 m, Auftraghöhe bis 0,5 m.
Mengenermittlung nach Auftragprofilen, Höhenmessungen.
Ausführung in Teilabschnitten gemäß Baufortschritt.
Im Wurzelbereich von Bäumen/ Sträuchern sind die Erdarb
eiten in Handarbeit auszuführen und entspr. einzukalkul
ieren!
Ungeeignete Erdmassen werden Eigentum des AN, sind von
der Baustelle zu entfernen und einer Wiederverwertung z
uzuführen.
Menge: 20,000 m3

**03.06 Boden für Streifenfundamente nach Abtrag der Oberflächenbefestigung profilgerecht lösen und laden.**
Boden für Streifenfundamente nach Abtrag der
Oberflächenbefestigung profilgerecht lösen und laden.
Geeigneten Boden zur Hinterfüllung verwenden, nicht gee
igneter Boden in Eigentum des AN übernehmen und von der
 Baustelle entfernen.
Aushubtiefe bis 0,8 m, Breite bis 1,20 m,
Ausführung für Winkelstützmauern in Einzellängen.
Mengenermittlung nach Aufmaß an der Entnahmestelle,
Homogenbereich A bis C DIN 18300 (2015).
Menge: 22,000 m3

**03.07 Gründungssohle für Winkelstützmauern planieren und verdichten, für Streifenfundamente,**
Gründungssohle für Winkelstützmauern
planieren und verdichten, für Streifenfundamente,
zulässige Abweichung von der Sollhöhe +/- 2 cm.
Verdichtungsgrad mind. DPr 98 %,
Homogenbereich A bis C DIN 18300 (2015).
Menge: 28,000 m2

**03.08 Fundament höhen- und fluchtgerecht aus gebrochenem Mineralstoffgemisch 0/45 herstellen, Fundamentbreite ca. 0,50 m, Fund**
Fundament höhen- und fluchtgerecht aus gebrochenem Mine
ralstoffgemisch 0/45 herstellen, Fundamentbreite bis 1,
20 m, Fundamentdicke bis 0,60 m.
Ausführung in Einzellängen (Abschnitt für W-Stützwände)
.
Verdichtung Dpr= 98 % zum Nachweis.
Materialansatz i.M. 0,72 m³ je lfm.
Menge: 23,000 m

### Titel 04 Erneuerung Schmutz- und Regenwasser-Able

**04.01 Baustellensicherung**
Fachgerechte und ordnungsgemäße Absperrung aller
Gräben und Baugruben nach Wahl des AN, gemäß den
Forderungen der Berufsgenossenschaften und notwendiger
Umsetzungen infolge Baufortschritt.
Die Baustelle ist gemäß den
Unfallverhütungsvorschriften (UVV) zu sichern.
Unbefugten ist das Betreten verboten. Die dafür
erforderlichen Maßnahmen sind in den Einheitspreise
mit einzukalkulieren und werden nicht gesondert
vergütet.
Der AN haftet für Schäden oder Unfälle, die
nachweislich durch mangelnde Sicherheitseinrichtungen
begünstigt oder verursacht wurden. Während der
gesamten Bauzeit ist die Baustelle mit den
vorgesehenen Baustelleneinrichtungsflächen im
Einvernehmen mit der Schulleitung entsprechend den
geltenden Sicherungsbestimmungen abzusichern und zu
kontrollieren. Die Sicherung und Kontrolle der
Baustelle und ggf. die Umzäunung der BE-Flächen ist
Sache des AN. Eine gesonderte Vergütung dafür erfolgt
nicht.
Eventuelle Beschädigungen und/oder Diebstähle sind den
zuständigen Behörden zu melden, sie können jedoch
nicht gegenüber dem AG geltend gemacht werden.
Menge: 1,000 psch

**04.02 Absteckung Schächte, Leitungen, Einläufe**
Absteckung Schächte, Leitungen, Einläufe, nach
Maßangaben im Lageplan bzw. Absteckkoordinatenliste
einschließlich der Abgänge der Anschlußkanäle.
Absteckriß digital als DWG bzw. DXF der Bauleitung zur
Freigabe übergeben.
Menge: 1,000 psch

**04.03 Plattendruckversuch durchführen**
Plattendruckversuch nach DIN 18 134 für
Kontrollprüfung nach Angabe des AG durchführen,
einschl. Bereitstellung sämtlicher Geräte, einschl.
Auswertung und Darstellung der Messergebnisse durch
ein zugelassenes Prüfinstitut.
Menge: 2,000 St

**04.04 Suchschachtungen**
Suchgräben, durch kombinierte Maschinen-/
Handschachtung ausheben, zur Freilegung von Kabeln und
Rohrleitungen ab Geländeoberfläche, Tiefe ab
OK-Gelände bis 1,25 m, Länge bis 1,8 m, Breite bis 0,8
m herstellen, nach örtlicher Angabe durch die
Bauleitung, im Gesamtbaustellenbereich,
Querschachtungen, Bodenklasse 3/4 Massen seitlich
lagern wiedereinbauen und verdichten. Restmassen
(brauchbar) sind zwischenzulagern (Förderweg bis 500
m), Restmassen (unbrauchbar) sind nach Wahl des AN zu
entsorgen mit Nachweis
Menge: 25,000 St

**04.05 Kabelleitungen sichern**
Kabelleitungen jeder Art, Elt- und Fernmeldekabel
sowie Schutzrohre, freilegen und sichern gegen
Bewegungen in jeder Richtung, nach Angabe des
zuständigen Versorgungsträgers, einschl. Gestellung
des Sicherungsmaterials. Das Freilegen hat sorgfältig
und von Hand zu erfolgen. Nach Abschluß der Arbeiten
sind die Kabel sowie Schutzrohre wieder sorgfältig mit
den zu liefernden Material zu betten und Leitungen zu
umhüllen. Abdeck- und Markierungsmaterial ist wieder
aufzubringen. Alle Schäden gehen zu Lasten des
Auftragnehmers.
Menge: 56,000 m

**04.06 Rohrleitungen sichern**
Rohrlleitungen jeder Art, Wasser,-Gas,-und
Abwasserleitungen sowie Schutzrohre, freilegen und
sichern gegen Bewegungen in jeder Richtung, nach
Angabe des zuständigen Versorgungsträgers, einschl.
Gestellung des Sicherungsmaterials. Das Freilegen hat
sorgfältig und von Hand zu erfolgen. Nach Abschluß der
Arbeiten sind die Rohrleitungen wieder sorgfältig mit
den zu liefernden Material zu betten und Leitungen zu
umhüllen. Abdeck- und Markierungsmaterial ist wieder
aufzubringen. Alle Schäden gehen zu Lasten des
Auftragnehmers.
Menge: 38,000 m

**04.07 Rohrgraben, Tiefe bis 1,50 m**
Rohrgrabenaushub,-Verfüllung und Verdichtung, Tiefe
bis 1,50 m, maschinell herstellen, für die Verlegung
der Abwasserkanäle, nach Abtrag der
Oberflächenbefestigung profilgerecht nach ATV
Erdarbeiten DIN 18300, für die Ausbildung der Gräben
sowie der Arbeitsraumbreiten nach DIN EN 1610,
Bodenklasse 3/4, Überschussmassen entsorgen,
einschließlich Deponiegebühren.
Menge: 292,000 m

**04.08 Rohrgraben, Tiefe bis 2,00 m**
Rohrgrabenaushub,-Verfüllung und Verdichtung, Tiefe
bis 2,00 m, maschinell herstellen, für die Verlegung
der Abwasserkanäle, nach Abtrag der
Oberflächenbefestigung profilgerecht nach ATV
Erdarbeiten DIN 18300, für die Ausbildung der Gräben
sowie der Arbeitsraumbreiten nach DIN EN 1610,
Bodenklasse 3/4, Überschussmassen entsorgen,
einschließlich Deponiegebühren.
Menge: 139,000 m

**04.09 Rohrgraben, Tiefe bis 2,50 m**
Rohrgrabenaushub,-Verfüllung und Verdichtung, Tiefe
bis 2,50 m, maschinell herstellen, für die Verlegung
der Abwasserkanäle, nach Abtrag der
Oberflächenbefestigung profilgerecht nach ATV
Erdarbeiten DIN 18300, für die Ausbildung der Gräben
sowie der Arbeitsraumbreiten nach DIN EN 1610,
Bodenklasse 3/4, Überschussmassen entsorgen,
einschließlich Deponiegebühren.
Menge: 70,000 m

**04.10 Baugruben für Anschlüsse**
Baugruben für Schächte und Koflöcher für Anschlüsse an
Leitungen und Schächte, Tiefe bis 3,00 m, maschinell /
Handschachtung herstellen, profilgerecht nach ATV
Erdarbeiten DIN 18300, für die Ausbildung der Gruben
sowie der Arbeitsraumbreiten nach DIN EN 1610,
Bodenklasse 3/4, ausheben und seitlich lagern, bzw.
laden und zwischenlagern, verfüllen und verdichten.
Menge: 21,000 m3

**04.11 Grabenerweiterung für Schächte**
Grabenerweiterung für Anschlüsse an Schächte, bei
jeder Tiefe, Bdkl.3/4, nach Abtrag der
Oberflächenbefestigung profilgerecht nach ATV
Erdarbeiten DIN 18300, DIN EN 1610 und DIN 4124. Für
die Erweiterung wird vergütet; eine Länge von 1,5 m
und eine Zusatzbreite von 0,50 m zur Rohrgrabenbreite
auf jeder Seite. Erdmassenaushub und Wiedereinbau wie
in den Erdbaupositionen beschrieben.
Menge: 48,000 m3

**04.12 Hindernisse im Rohrgraben, Steine, Beton**
Unvermutete Hindernisse bei der Herstellung des
Rohrgrabens, größere Steine, Beton, Stahlbeton, sind
in Abstimmung mit dem Auftraggeber zu sichern, bzw. zu
entfernen.
Menge: 2,000 m3

**04.13 Untergrundverbesserung, Bodenaustausch**
Untergrundverbesserung für das Auflager der Rohre und
Schächte, Bodenaushub und -einbau als Bodenaustausch,
schichtenweise verdichten, mit Nachweis DPr 100%,
maschinell und teilweise von Hand, in Rohrgräben und
Baugruben einbauen, Einbauhöhe bis 0,50 m unter Rohr-
bzw. Schachtsohle. Aushub wird Eigentum des AN und ist
zu beseitigen, die Lieferung des Austauschbodens ist
mit einzukalkulieren.
Menge: 35,000 m3

**04.14 Unbrauchbare Erdmassen entsorgen**
Nicht mehr zur Wiederverwendung geeignete Erdmassen
auf LKW laden und entsorgen, einschließlich
Deponiegebühren. Diese Leistungen sind nur auf
besondere Anweisung der örtliche Bauüberwachung
auszuführen.
Menge: 62,000 m3

**04.15 Erdmassenaushub Handschachtung**
Erdmassenaushub Handschachtung, jede Tiefe, für
Nachschachtungen innerhalb des Rohrgrabens und im
Bereich von Leitungsbestand.
Menge: 8,000 m3

**04.16 Verdichtungsfähiges Material liefern und einbauen**
Als Ersatz  für die nicht wieder einzubauenden
Erdmassen verdichtungsfähiges Material zur Verfüllung
und steinfreien Sand zur Bettung und Absandung,
liefern frei Baustelle und im Rohrgraben bzw.
Baugruben einbauen, Mengenermittlung nach
Soll/Ist-Vergleich und Lieferscheine, verfüllen sowie
verdichten, Die erdverlegten Leitung ist in
steinfreien Erdstoff oder Sand zu verlegen und
einzubetten. Verdichtungsgrad Planum von Dpr 100 % ist
nachzuweisen.
Menge: 62,000 m3

**04.17 Planum und Auflager herstellen**
Planum herstellen, zulässige Abweichung von der
Sohlhöhe +/- 2 cm, maschinell bzw. von Hand.
Verdichtung wird nicht gesondert vergütet und ist
deshalb mit einzukalkulieren.
Menge: 392,000 m2

**04.18 Beton liefern und einbauen**
Beton C12/15 liefern und in Kleinmengen örtlich
einbauen.
Menge: 2,000 m3

**04.19 Grabenverbau Tiefe bis 2,00 m**
Grabenverbau für Rohrgräben und Schachtbaugruben,
allseitig, Tiefe bis 2,00 m, gemäß statischem
Nachweis, der vom AN zu führen ist, einschließlich
Anpassung des Verbaues bei vorhandenen Leitungen, nach
Wahl des AN herstellen, vorhalten, abbauen und
abfahren.
Menge: 43,000 m

**04.20 Grabenverbau Tiefe bis 2,50 m**
Grabenverbau für Rohrgräben und Schachtbaugruben,
allseitig, Tiefe bis 2,50 m, gemäß statischem
Nachweis, der vom AN zu führen ist, einschließlich
Anpassung des Verbaues bei vorhandenen Leitungen, nach
Wahl des AN herstellen, vorhalten, abbauen und
abfahren.
Menge: 70,000 m

**04.21 Verbau Baugruben Tiefe bis 3,00 m**
Verbau für Schachtbaugruben und Baugruben für
Anschlüsse, allseitig, Tiefe bis 3,00 m, gemäß
statischem Nachweis, der vom AN zu führen ist,
einschließlich Anpassung des Verbaues bei vorhandenen
Leitungen, nach Wahl des AN herstellen, vorhalten,
abbauen und abfahren.
Menge: 120,000 m2

**04.22 PP-Kanalrohr, SN10, DN 200**
Vollwand-PP-Kanalrohr, SN10, DN 200, mit Steckmuffe
und Lippendichtung, höhen- und fluchtgerecht in
vorhandene Gräben nach den Verlegerichtlinien
fachgerecht nach der DIN EN 1610 verlegen,
Verlegetiefe bis 2,50 m. Baulänge nach Wahl des AN.
Trennschnitte sind mit einzukalkulieren und
grundsätzlich mit Trennschleifer oder Rohrabschneider
auszuführen, einschl. Abfuhr von Abfallmaterial.
Menge: 113,000 m

**04.23 PP-KGU DN 200, Überschiebmuffe**
PP-KGU DN 200, Überschiebmuffe mit Lippendichtung,
liefern und nach den Verlegerichtlinien fachgerecht
einbauen.
Menge: 8,000 St

**04.24 PP-KGMM DN 200, Doppelsteckmuffe**
PP-KGMM DN 200, Doppelsteckmuffe, mit Lippendichtung,
liefern und nach den Verlegerichtlinien fachgerecht
einbauen.
Menge: 8,000 St

**04.25 PP-KGB DN 200, Bögen alle Winkel**
PP-KGMM DN 200, Bögen aller Winkel, mit
Lippendichtung, liefern und nach den
Verlegerichtlinien fachgerecht einbauen.
Menge: 6,000 St

**04.26 PP-KGEA DN 200/160, Einfachabzweig 45°**
PP-KGEA DN 200/160, Einfachabzweig 45°, mit
Lippendichtung, liefern und nach den
Verlegerichtlinien fachgerecht einbauen.
Menge: 2,000 St

**04.27 PP-KGM DN 200, Muffenstopfen**
PP-KGU DN 200, Muffenstopfen mit Lippendichtung,
liefern und nach den Verlegerichtlinien fachgerecht
einbauen.
Menge: 4,000 St

**04.28 Manschetten-Dichtung DN 200**
Manschetten-Dichtung für Stz-Rohr DN 200 N, Typ 2B,
zur Verbindung zweier Rohre mit gleichem bzw
unterschiedlichen Außendurchmesser, liefern und nach
den Vorschriften einbauen.
Menge: 2,000 St

**04.29 PP-KGUS DN 200, Anschlußstück auf Stz-Spitzende**
PP-KGUS DN 200, Anschlußstück von Steinzeugende auf
Kunsstoff, mit Lippendichtung, liefern und nach den
Verlegerichtlinien fachgerecht einbauen.
Menge: 2,000 St

**04.30 PP-KGUS DN 200, Anschlußstück auf Stz-Muffe**
PP-KGUS DN 200, Anschlußstück von Steinzeugmuffe auf
Kunsstoff, mit Lippendichtung, liefern und nach den
Verlegerichtlinien fachgerecht einbauen.
Menge: 2,000 St

**04.31 PP-Kanalrohr, SN10, DN 160**
Vollwand-PP-Kanalrohr, SN10, DN 160, mit Steckmuffe
und Lippendichtung, höhen- und fluchtgerecht in
vorhandene Gräben nach den Verlegerichtlinien
fachgerecht nach der DIN EN 1610 verlegen,
Verlegetiefe bis 2,50 m. Baulänge nach Wahl des AN.
Trennschnitte sind mit einzukalkulieren und
grundsätzlich mit Trennschleifer oder Rohrabschneider
auszuführen, einschl. Abfuhr von Abfallmaterial.
Menge: 348,000 m

**04.32 PP-KGU DN 160, Überschiebmuffe**
PP-KGU DN 160, Überschiebmuffe mit Lippendichtung,
liefern und nach den Verlegerichtlinien fachgerecht
einbauen.
Menge: 22,000 St

**04.33 PP-KGMM DN 160, Doppelsteckmuffe**
PP-KGMM DN 160, Doppelsteckmuffe, mit Lippendichtung,
liefern und nach den Verlegerichtlinien fachgerecht
einbauen.
Menge: 22,000 St

**04.34 PP-KGB DN 160, Bögen alle Winkel**
PP-KGMM DN 160, Bögen aller Winkel, mit
Lippendichtung, liefern und nach den
Verlegerichtlinien fachgerecht einbauen.
Menge: 30,000 St

**04.35 PP-KGEA DN 160/160, Einfachabzweig 45°**
PP-KGEA DN 160/160, Einfachabzweig 45°, mit
Lippendichtung, liefern und nach den
Verlegerichtlinien fachgerecht einbauen.
Menge: 12,000 St

**04.36 PP-KGR DN 160/110, Übergangsrohr**
PP-KGR DN 160/110, Übergangsrohr, mit Lippendichtung,
liefern und nach den Verlegerichtlinien fachgerecht
einbauen.
Menge: 29,000 St

**04.37 PP-KGR DN 110/50, Übergangsrohr**
PP-KGR DN 110/50, Übergangsrohr, mit Lippendichtung,
liefern und nach den Verlegerichtlinien fachgerecht
einbauen.
Menge: 8,000 St

**04.38 PP-KGM DN 160, Muffenstopfen**
PP-KGU DN 160, Muffenstopfen mit Lippendichtung,
liefern und nach den Verlegerichtlinien fachgerecht
einbauen.
Menge: 10,000 St

**04.39 Manschetten-Dichtung DN 150**
Manschetten-Dichtung für Stz-Rohr DN 150 N, Typ 2B,
zur Verbindung zweier Rohre mit gleichem bzw
unterschiedlichen Außendurchmesser, liefern und nach
den Vorschriften einbauen.
Menge: 4,000 St

**04.40 PP-KGUS DN 150, Anschlußstück auf Stz-Spitzende**
PP-KGUS DN 150, Anschlußstück von Steinzeugende auf
Kunsstoff, mit Lippendichtung, liefern und nach den
Verlegerichtlinien fachgerecht einbauen.
Menge: 4,000 St

**04.41 PP-KGUS DN 150, Anschlußstück auf Stz-Muffe**
PP-KGUS DN 150, Anschlußstück von Steinzeugmuffe auf
Kunsstoff, mit Lippendichtung, liefern und nach den
Verlegerichtlinien fachgerecht einbauen.
Menge: 4,000 St

**04.42 PP-Kanalrohr, SN10, DN 110**
Vollwand-PP-Kanalrohr, SN10, DN 110, mit Steckmuffe
und Lippendichtung, höhen und fluchtgerecht in
vorhandene Gräben nach den Verlegerichtlinien
fachgerecht nach der DIN EN 1610 verlegen,
Verlegetiefe bis 2,00 m. Baulänge nach Wahl des AN.
Trennschnitte sind mit einzukalkulieren und
grundsätzlich mit Trennschleifer oder Rohrabschneider
auszuführen, einschl. Abfuhr von Abfallmaterial.
Menge: 65,000 m

**04.43 PP-KGB DN 110, Bogen alle Winkel**
PP-KGB DN 110, Bogen 15°, 30° und 45° mit
Lippendichtung, liefern und nach den
Verlegerichtlinien fachgerecht einbauen.
Menge: 58,000 St

**04.44 Rohrleitungen markieren, ohne Metalleinlage**
Rohrleitungen markieren mit Trassenwarnband aus PVC,
grün, mit Aufschrift "Achtung Abwasserleitung", ohne
Metalleinlage, 30 cm über Rohrscheitel verlegen.
Menge: 461,000 m

**04.45 TV-Inspektion Abwasserkanäle mit Videoaufzeichnung**
TV-Inspektion mit Videoaufzeichnung, Schadfotos,
Haltungsprotokolle mit Neigungsmessung, einschl.
Rohrspülung, zum Nachweis der fachgerechten Verlegung
der Abwasserkanäle in den Nennweiten bis DN 200.
Nachunternehmer in die Liste der Nachunternehmer
(Angebotsunterlagen) eintragen.
Menge: 461,000 m

**04.46 Dichtigkeitsprüfung PP-Rohr bis DN 200**
Dichtigkeitsprüfung für PP-Rohr bis DN 200, mit
Prüfdruck 0,5 bar, einschl. Gestellung und Vorhalten
aller hierfür notwendigen Geräte und Materialien. Die
Dichtigkeitsprüfung ist durch einen Dritten
(Nachauftragnehmer) auszuführen. Dieser ist im
Formblatt zu den Bewerbungsunterlagen anzugeben. Die
Druckprobe für Rohre bei freiliegenden
Rohrverbindungen mit Prüfdruck 0,5 bar haltungsweise
durchführen, in Anwesenheit der Bauleitung, und
Ergebnisprotokoll anfertigen.
Menge: 461,000 m

**04.47 Dichtigkeitsprüfung für Schächte**
Dichtigkeitsprüfung für Schächte, wie vor ausführen.
Menge: 20,000 St

**04.48 Rückbau Schächte, Tiefe bis 2,50 m**
Abwasserschacht gemischte Bauweise, rund, lichter
Durchmesser bis 1,0 m komplett mit gemauerten
Ausgleichschichten, Schachthals Beton, Konus Beton,
Zwischenlagen Beton und Abdeckung einschließlich
Schachtunterteil, zurückbauen, mit Trennung der
darüberliegenden Anschlüsse Stz, PVC bis DN
200, Tiefe bis ca. 2,50 m (von GOK), abbrechen,
abtransportieren und zum Nachweis entsorgen.
Erdarbeiten werden gesondert vergütet.
Menge: 12,000 St

**04.49 Erdverlegte Rohrleitungen aus Stz, Rückbau**
Demontage und Aufnahme der erdverlegten Rohrleitungen
für Schmutz- und Regenwasserleitungen aus Stz, bis DN
200 mm, Tiefe bis ca. 2,50 m, zum Nachweis fachgerecht
entsorgen
Menge: 334,000 m

**04.50 Schacht RW A1, DN 1000 PP, Tiefe bis 1,66 m**
Abwasserschacht RW A1, PP DN 1000, ET bis 1,66 m
liefern sowie höhen- und fluchtgerecht versetzen.
Schacht bestehend aus vollwandigen Fertigteilen mit
aussenliegenden Verstärkungsrippen. Schacht und
Schachtteile ohne Steigeisen bzw. Einstiegshilfen.
Konus mit horizontalen und vertikalen Profilrippen für
optimale Lastabtragung, mit innenliegenden Auflager- /
Steckkonsolen. Im zylindrischen Bereich Belastbarkeit
mindestens SLW 60. Einschließlich Lieferung und Einbau
einer Teleskop-Schachtabdeckung, einschließlich
Dichtung, Schachtunterteil mit verformungsstabilen,
geschlossenen Flachboden, Bermfläche rutschhemmend
strukturiert ausgeführt, Bermenhöhe 1/1 DN nach DIN
4034-1. Gerinnegefälle ca.1-2% (Standard),
Schachtelementverbindungen über lastentkoppelte
Mehrfachlippendichtungen, mit gelenkige Zuläufe und
Ablauf als Spitzende, Dichtungen fest eingelegt.
Zulauf 1 DN 160 90°, Zulauf 2 DN 160 180°, Ablauf DN
160, Schachtabdeckung, Klasse D 400, DIN EN 124
Standard, lichte Weite passend zum oben beschriebenen
Schacht, Deckel mit Lüftungsöffnungen ohne Scharnier,
Laubfangeimer.
Schachtauflage aus Beton C8/10, 10cm stark.
Menge: 1,000 St

**04.51 Schacht RW A2, DN 1000 PP, Tiefe bis 1,51 m**
Abwasserschacht RW A2, PP DN 1000, ET bis 1,51 m
liefern sowie höhen- und fluchtgerecht versetzen.
Sonst wie vor beschrieben.
Zulauf 1 DN 160 90°, Zulauf 2 DN 160 180°, Ablauf DN
160, Schachtabdeckung, Klasse D 400, DIN EN 124
Standard, lichte Weite passend zum oben beschriebenen
Schacht, Deckel mit Lüftungsöffnungen ohne Scharnier,
Laubfangeimer. Schachtauflage aus Beton C8/10, 10cm
stark.
Menge: 1,000 St

**04.52 Schacht RW A3, DN 1000 PP, Tiefe bis 1,27 m**
Abwasserschacht RW A3, PP DN 1000, ET bis 1,27 m
liefern sowie höhen- und fluchtgerecht versetzen.
Sonst wie vor beschrieben.
Zulauf 1 DN 160 90°, Ablauf DN 160, Schachtabdeckung,
Klasse D 400, DIN EN 124 Standard, lichte Weite
passend zum oben beschriebenen Schacht, Deckel mit
Lüftungsöffnungen ohne Scharnier, Laubfangeimer.
Schachtauflage aus Beton C8/10, 10cm stark.
Menge: 1,000 St

**04.53 Schacht RW-B1, DN 1000 PP, Tiefe bis 1,55 m**
Abwasserschacht RW B1, PP DN 1000, ET bis 1,55 m
liefern sowie höhen- und fluchtgerecht versetzen.
Sonst wie vor beschrieben.
Zulauf 1 DN 160 180°, Ablauf DN 160, Schachtabdeckung,
Klasse D 400, DIN EN 124 Standard, lichte Weite
passend zum oben beschriebenen Schacht, Deckel mit
Lüftungsöffnungen ohne Scharnier, Laubfangeimer.
Schachtauflage aus Beton C8/10, 10cm stark.
Menge: 1,000 St

**04.54 Schacht RW B2, DN 1000 PP, Tiefe bis 1,52 m**
Abwasserschacht RW B2, PP DN 1000, ET bis 1,52 m
liefern sowie höhen- und fluchtgerecht versetzen.
Sonst wie vor beschrieben.
Zulauf 1 DN 160 180°, Zulauf 2 DN 160 270°, Ablauf DN
160, Schachtabdeckung, Klasse D 400, DIN EN 124
Standard, lichte Weite passend zum oben beschriebenen
Schacht, Deckel mit Lüftungsöffnungen ohne Scharnier,
Laubfangeimer. Schachtauflage aus Beton C8/10, 10cm
stark.
Menge: 1,000 St

**04.55 Schacht RW B3, DN 1000 PP, Tiefe bis 1,49 m**
Abwasserschacht RW B3, PP DN 1000, ET bis 1,49 m
liefern sowie höhen- und fluchtgerecht versetzen.
Sonst wie vor beschrieben.
Zulauf 1 DN 160 180°, Ablauf DN 160, Schachtabdeckung,
Klasse D 400, DIN EN 124 Standard, lichte Weite
passend zum oben beschriebenen Schacht, Deckel mit
Lüftungsöffnungen ohne Scharnier, Laubfangeimer.
Schachtauflage aus Beton C8/10, 10cm stark.
Menge: 1,000 St

**04.56 Schacht RW-C1, DN 1000 PP, Tiefe bis 1,70 m**
Abwasserschacht RW C1, PP DN 1000, ET bis 1,70 m
liefern sowie höhen- und fluchtgerecht versetzen.
Sonst wie vor beschrieben.
Zulauf 1 DN 160 90°, Zulauf 2 DN 160 180°, Ablauf DN
160, Schachtabdeckung, Klasse D 400, DIN EN 124
Standard, lichte Weite passend zum oben beschriebenen
Schacht, Deckel mit Lüftungsöffnungen ohne Scharnier,
Laubfangeimer. Schachtauflage aus Beton C8/10, 10cm
stark.
Menge: 1,000 St

**04.57 Schacht RW C2, DN 1000 PP, Tiefe bis 1,53 m**
Abwasserschacht RW C2, PP DN 1000, ET bis 1,53 m
liefern sowie höhen- und fluchtgerecht versetzen.
Sonst wie vor beschrieben.
Zulauf 1 DN 160 90°, Zulauf 2 DN 160 180°, Ablauf DN
160, Schachtabdeckung, Klasse D 400, DIN EN 124
Standard, lichte Weite passend zum oben beschriebenen
Schacht, Deckel mit Lüftungsöffnungen ohne Scharnier,
Laubfangeimer. Schachtauflage aus Beton C8/10, 10cm
stark.
Menge: 1,000 St

**04.58 Schacht RW C3, PP DN 1000, Tiefe bis 1,30 m**
Abwasserschacht RW C3, PP DN 1000, ET bis 1,30 m
liefern sowie höhen- und fluchtgerecht versetzen.
Sonst wie vor beschrieben.
Zulauf 1 DN 160 90°, Ablauf DN 160, Schachtabdeckung,
Klasse D 400, DIN EN 124 Standard, lichte Weite
passend zum oben beschriebenen Schacht, Deckel mit
Lüftungsöffnungen ohne Scharnier, Laubfangeimer.
Schachtauflage aus Beton C8/10, 10cm stark.
Menge: 1,000 St

**04.59 Schacht RW-D1, DN 1000 PP, Tiefe bis 1,56 m**
Abwasserschacht RW D1, PP DN 1000, ET bis 1,56 m
liefern sowie höhen- und fluchtgerecht versetzen.
Sonst wie vor beschrieben.
Zulauf 1 DN 160 180°, Ablauf DN 160, Schachtabdeckung,
Klasse D 400, DIN EN 124 Standard, lichte Weite
passend zum oben beschriebenen Schacht, Deckel mit
Lüftungsöffnungen ohne Scharnier, Laubfangeimer.
Schachtauflage aus Beton C8/10, 10cm stark.
Menge: 1,000 St

**04.60 Schacht RW-D2, DN 1000 PP, Tiefe bis 1,46 m**
Abwasserschacht RW D2, PP DN 1000, ET bis 1,46 m
liefern sowie höhen- und fluchtgerecht versetzen.
Sonst wie vor beschrieben.
Zulauf 1 DN 160 180°, Ablauf DN 160, Schachtabdeckung,
Klasse D 400, DIN EN 124 Standard, lichte Weite
passend zum oben beschriebenen Schacht, Deckel mit
Lüftungsöffnungen ohne Scharnier, Laubfangeimer.
Schachtauflage aus Beton C8/10, 10cm stark.
Menge: 1,000 St

**04.61 Schacht RW-D3, DN 1000 PP, Tiefe bis 1,35 m**
Abwasserschacht RW D3, PP DN 1000, ET bis 1,35 m
liefern sowie höhen- und fluchtgerecht versetzen.
Sonst wie vor beschrieben.
Zulauf 1 DN 160 180°, Ablauf DN 160, Schachtabdeckung,
Klasse D 400, DIN EN 124 Standard, lichte Weite
passend zum oben beschriebenen Schacht, Deckel mit
Lüftungsöffnungen ohne Scharnier, Laubfangeimer.
Schachtauflage aus Beton C8/10, 10cm stark.
Menge: 1,000 St

**04.62 Schacht SW-A1, DN 1000 PP, Tiefe bis 2,33 m**
Abwasserschacht SW A1, PP DN 1000, ET bis 2,33 m
liefern sowie höhen- und fluchtgerecht versetzen.
Sonst wie vor beschrieben.
Zulauf 1 DN 160 90°, Zulauf 2 DN 200 180°, Ablauf DN
200, Schachtabdeckung, Klasse D 400, DIN EN 124
Standard, lichte Weite passend zum oben beschriebenen
Schacht, Deckel mit Lüftungsöffnungen ohne Scharnier,
Laubfangeimer. Schachtauflage aus Beton C8/10, 10cm
stark.
Menge: 1,000 St

**04.63 Schacht SW-A2, DN 1000 PP, Tiefe bis 2,28 m**
Abwasserschacht SW A2, PP DN 1000, ET bis 2,28 m
liefern sowie höhen- und fluchtgerecht versetzen.
Sonst wie vor beschrieben.
Zulauf 1 DN 160 90°, Zulauf 2 DN 200 180°, Ablauf DN
200, Schachtabdeckung, Klasse D 400, DIN EN 124
Standard, lichte Weite passend zum oben beschriebenen
Schacht, Deckel mit Lüftungsöffnungen ohne Scharnier,
Laubfangeimer. Schachtauflage aus Beton C8/10, 10cm
stark.
Menge: 1,000 St

**04.64 Schacht SW-A3, DN 1000 PP, Tiefe bis 2,09 m**
Abwasserschacht SW A3, PP DN 1000, ET bis 2,09 m
liefern sowie höhen- und fluchtgerecht versetzen.
Sonst wie vor beschrieben.
Zulauf 1 DN 160 90°, Zulauf 2 DN 200 180°, Ablauf DN
200, Schachtabdeckung, Klasse D 400, DIN EN 124
Standard, lichte Weite passend zum oben beschriebenen
Schacht, Deckel mit Lüftungsöffnungen ohne Scharnier,
Laubfangeimer. Schachtauflage aus Beton C8/10, 10cm
stark.
Menge: 1,000 St

**04.65 Schacht SW-A4, DN 1000 PP, Tiefe bis 1,85 m**
Abwasserschacht SW A4, PP DN 1000, ET bis 1,85 m
liefern sowie höhen- und fluchtgerecht versetzen.
Sonst wie vor beschrieben.
Zulauf 1 DN 160 90°, Ablauf DN 200, Schachtabdeckung,
Klasse D 400, DIN EN 124 Standard, lichte Weite
passend zum oben beschriebenen Schacht, Deckel mit
Lüftungsöffnungen ohne Scharnier, Laubfangeimer.
Schachtauflage aus Beton C8/10, 10cm stark.
Menge: 1,000 St

**04.66 Schacht SW-B1, DN 1000 PP, Tiefe bis 2,20 m**
Abwasserschacht SW B1, PP DN 1000, ET bis 2,20 m
liefern sowie höhen- und fluchtgerecht versetzen.
Sonst wie vor beschrieben.
Zulauf 1 DN 160 90°, Zulauf 2 DN 200 180°, Ablauf DN
200, Schachtabdeckung, Klasse D 400, DIN EN 124
Standard, lichte Weite passend zum oben beschriebenen
Schacht, Deckel mit Lüftungsöffnungen ohne Scharnier,
Laubfangeimer. Schachtauflage aus Beton C8/10, 10cm
stark.
Menge: 1,000 St

**04.67 Schacht SW-B2, DN 1000 PP, Tiefe bis 2,12 m**
Abwasserschacht SW B2, PP DN 1000, ET bis 2,12 m
liefern sowie höhen- und fluchtgerecht versetzen.
Sonst wie vor beschrieben.
Zulauf 1 DN 160 90°, Zulauf 2 DN 200 180°, Ablauf DN
200, Schachtabdeckung, Klasse D 400, DIN EN 124
Standard, lichte Weite passend zum oben beschriebenen
Schacht, Deckel mit Lüftungsöffnungen ohne Scharnier,
Laubfangeimer. Schachtauflage aus Beton C8/10, 10cm
stark.
Menge: 1,000 St

**04.68 Schacht SW-B3, DN 1000 PP, Tiefe bis 1,96 m**
Abwasserschacht SW B3, PP DN 1000, ET bis 1,96 m
liefern sowie höhen- und fluchtgerecht versetzen.
Sonst wie vor beschrieben.
Zulauf 1 DN 160 90°, Zulauf 2 DN 200 180°, Ablauf DN
200, Schachtabdeckung, Klasse D 400, DIN EN 124
Standard, lichte Weite passend zum oben beschriebenen
Schacht, Deckel mit Lüftungsöffnungen ohne Scharnier,
Laubfangeimer. Schachtauflage aus Beton C8/10, 10cm
stark.
Menge: 1,000 St

**04.69 Schacht SW-B4, DN 1000 PP, Tiefe bis 1,80 m**
Abwasserschacht SW B4, PP DN 1000, ET bis 1,80 m
liefern sowie höhen- und fluchtgerecht versetzen.
Sonst wie vor beschrieben.
Zulauf 1 DN 160 90°, Ablauf DN 200, Schachtabdeckung,
Klasse D 400, DIN EN 124 Standard, lichte Weite
passend zum oben beschriebenen Schacht, Deckel mit
Lüftungsöffnungen ohne Scharnier, Laubfangeimer.
Schachtauflage aus Beton C8/10, 10cm stark.
Menge: 1,000 St

**04.70 Bestandsunterlagen**
Vom AN sind die Bestandspläne der Kanalbaumaßnahme in
digitaler Form und 1x als Papier mit folgendem Inhalt
anzufertigen und vor Abnahme der Leistungen dem AG
vorzulegen:
Einmessen der Schächte (Schachtdeckelmittelpunkt) und
Lieferung der vollständigen Schachtstammdaten
Einmessen der Rohranschlusspunkte an Schächte des
Hauptkanals (Zu- und Abläufe) und Lieferung der
vollständigen Haltungsstammdaten (u. a.
Rohrdurchmesser Material Kanalart Baujahr) Einmessen
der Hausanschlussleitungen. Sämtliche Vermessungen
sind im Gauß-Krüger-Koordinatensystem mit
siebenstelligen Koordinaten sowie NN-Höhenangaben
durchzuführen.
Menge: 461,000 m

**04.71 Zusammenstellung Bestandsdokumentation**
Zusammenstellung einer Bestandsdokumentation (Tiefbau +
 Außenanlagen) mit allen zutreffenden Fotos, Beschreibu
ngen, Lieferprotokollen,
Herstellerzertifikaten, Fachunternehmererklärung,
geforderten Nachweisen wie Verdichtungsnachweise,
Deponiebescheinigungen, Materialzertifikaten für Einbau
ten und Erzeugnisse, Schüttgüter, Betonpflaster- und gg
f. Asphalteinbau, Lieferscheinen, Bautageberichten, sta
tischen Berechnungen,
Dichtheitsprüfungen, Neigungsprotokollen, optische
Inspektion, Druckprüfungen bzw.
Freigabebescheinigungen des AG, geordnet, gelistet und
geheftet im Aktenordner, in zweifacher Ausfertigung.
Menge: 1,000 psch

*Hinweis*
HINWEIS ZUR NACHFOLGENDEN POSITION:

Dezeit wird die Dachentwässerung der Haustür-Vordächer
über Wasserspeier (Quadratrohr) realisiert. Das Regenwa
sser läuft in die benachbarten Grünflächen. Durch die N
eugliederung der Hauszugangsbereiche werden die befesti
gten Flächen vergrößert. Ein Abfluß des Regenwassers üb
er Speier ist nicht mehr sinnvoll. Die Wasserableitung
ist nunmehr über Fallrohre zu realisieren mit direktem
Anschluss an den neuen RW-Kanal.

**04.72 Umbau der Dachentwässerung Haustür-Vordächer durch den Dachdecker bzw. Dachklempner wie folgt:**
Umbau der Dachentwässerung Haustür-Vordächer durch den
Dachdecker bzw. Dachklempner wie folgt:
-Beseitigung der Dachspeier-/ Öffnung und Herstellen ei
ner Öffnung für den Einbau eines Anschlussstutzens Fall
rohr DN 50,
- Wasserführung durch die Montage eines feuerverzinkten
 Fallrohres DN 50 mit allen Form- und Übergangsstücken,

- Befestigung des Fallrohres durch Schellen o.s. Materi
alien an der Vordachkonstruktion/ Seitenwand,
- Führung und Einbindung Fallrohr in den Anschlusskanal
 PP 110 mittels Übergangsstück (bereits in der Leistung
 Kanalbau enthalten).
Die Leistung beinhaltet alle Nebenarbeiten und Lieferun
g notwendiger Kleinteile (Schrauben, Schellen - sonstig
es Montagematerial).
Ausführung der Leistungen nach vorheriger Abstimmung mi
t AG (HV-Süd) und der BÜ.
Angebotener Dachdecker/ Dachklempner (Bietereintrag):

.......................................................
..............................................
Menge: 8,000 Psch

### Titel 05 Erdarbeiten - Außenbeleuchtung, Vorrüstu

*Hinweis*
Hinweis:
Der Rückbau der vorhandenen Straßenleuchten und die Err
ichtung der neuen Außenbeleuchtung erfolgt durch die Fa
. Alliander Stadtlicht GmbH. Die neuen Leuchtpunkte sin
d in den Planunterlagen erfasst. Zum Leistungsumfang Au
ßenanlagen gehören die Erdarbeiten für Kabel und Masten
, Einbau und Montage der Mastaufsatzleuchten sowie alle
 elektrischen Anschluss- und Nebenarbeiten.
Der AN führt die Leistungen in Abstimmung und Koordinat
ion mit Alliander Stadtlicht GmbH aus.

**05.01 Kabelgraben profilgerecht ausheben, nach dem Einlegen der Kabel/des Kabelschutzes verfüllen**
Kabelgraben profilgerecht ausheben,
nach dem Einlegen der Kabel/des Kabelschutzes verfüllen
in Lagen verdichten, Verdichtungsgrad DPr 98%.
Aushub Homogenbereich A bis C DIN 18300 (2015).
Aushubtiefe bis 0,7 m,
Sohlenbreite des Grabens über 0,3 bis 0,4 m,
Bodenverdrängung über 5 bis 10 %,
verdrängten Boden seitlich lagern und beseitigen,
mit Trassenmarkierung 40 cm über Schutzrohr/Kabel.
Kombinierte Maschinen- Handschachtung.
Menge: 150,000 m

**05.02 Mehrkosten für reine Handschachtung.**
Menge: 30,000 m

**05.03 Schachtarbeiten zur Herstellung einer Mastgrube, für Aluminiummast, Erdstück 0,8 m,**
Schachtarbeiten zur Herstellung einer Mastgrube,
für Aluminiummast, Erdstück 0,8 m,
Bodenaushub Homogenbereich A bis C DIN 18300 (2015).
Nach setzen des Mastes und Fertigstellung,
Baugrube schließen und verdichten.
Verdichtungsgrad DPr >= 100%
Herstellen eines ordnungsgemäßen Zustandes.
Außen ca. d= 400 mm
Tiefe 700 mm.
Menge: 3,000 St

**05.04 PE Rohr DN 110**
Schutz von Kabeln
aus Kabelschutzrohren aus PE hart DN 110 mit Zugdraht,
in Teillängen liefern und verlegen.
Ausführung: Beleuchtung Außenanlagen und als Vorbereitu
ng für die E-Mobilität.
Menge: 150,000 m

**05.05 Einsanden**
Nach Verlegung des Kabels/Schutzrohr Einsanden des Kabe
ls
ca. 0,2 m dick, Sohlenbreite ca. 0,3 m
mit Lieferung des Kieses.
Menge: 150,000 m

**05.06 Kabelabdeckband als Kabelschutz auf Sandbett verlegt,**
Kabelabdeckband
als Kabelschutz auf Sandbett verlegt,
aus PE-Folie,
0,5 bis 1,0 mm stark,
mindestens 300 mm breit,
Farbe gelb
mit Aufschrift " Elektrokabel " oder ähnlich,
liefern und verlegen.
Menge: 150,000 m

**05.07 Einbau Betonkranz am Leuchtenmast (Abschluss Mastfundament)**
Einbau Betonkranz am
Leuchtenmast (Abschluss Mastfundament)
einschließlich Lieferung des Betons und Nebenarbeiten.
Menge: 3,000 St.

**05.08 Kernbohrung Wand, Durchmesser 150 mm, T ca.35 cm Kernbohrung in Wand aus Stahlbeton, waagerecht,**
Kernbohrung Wand, Durchmesser 150 mm, T ca.35 cm
Kernbohrung in Wand aus Stahlbeton, waagerecht,
Bohrdurchmesser 150 mm, Bohrtiefe ca.35 cm, einschl.
Lösen des Bohrkerns aus dem Gefüge, Ausführung mit
Bohrgerät und Wasserabsaugung. Die Arbeiten sind so
auszuführen daß keine Schäden durch Verschmutzung und
Wasser auftreten. einschl. Entsorgung Bohrkerne.
Menge: 6,000 St

**05.09 Ringraumdichtung Da. 150 mm für Kabel d ca. 65 mm Ringraumdichtung zur Abdichtung von Kabeln in**
Ringraumdichtung Da. 150 mm für Kabel d ca. 65 mm
Ringraumdichtung zur Abdichtung von Kabeln in
Kernbohrungen
DU der Dichtung ca. 150 mm
Ausführung zur Abdichtung von einem neu zu
installierenden Kabels Da ca. 35 - 70 mm.
Geeignet zum Einbau in vorhandenen Wände mit zwei
formschlüssuigen Verbindungsteilen
Maße: Dichtbreite: ca.40 mm;
Platten mit Versteifungsrippen: ca.20 mm
Werkstoff: Gummi: EPDM o. glw.
Platten zum zusammenpressen Kabel :
glasfaserverstärktes Polyamid o. glw.- geteilt
Schrauben und Muttern: rostfreier Edelstahl V2A (AISI
304L)
Lastfall: Aufstauendes Sickerwasser; Druckwasser;
WU-Beton Beanspruchungsklasse 1; DIN 18195 Teil 4; DIN
18195 Teil 6
FHRK-Standard: 40
Dichtheit: gas- und wasserdicht
liefern und Einbau in Betonwand einschl.
Durchführung des Kabels bis D ca. 65mm
druckwasserdicht einschl. Dichtheitsprüfung
entsprechend Herstellervorgaben
Menge: 6,000 St

### Titel 06 Befestigte Flächen

*Hinweis*
Hinweis zu den beiden folgenden Positionen:

Bei befahrbar auszubildenden Flächen ist jeweils rechtzeitig zu prüfen, ob das geforderte Verformungsmodul au
f dem Gründungsplanum EV2 >45 MN/m2 erreicht wird
(vor Planum und Verdichten der gesamten Einzelflächen).

**06.01 Planum herstellen gemäß ZTVE-StB "Planum" für alle neu zu befestigenden Flächen,**
Planum herstellen gemäß ZTVE-StB "Planum"
für alle neu zu befestigenden Flächen,
zulässige Abweichung von der Sollhöhe +/- 2 cm.
Ausführung mit Quergefälle, Richtung entspr. des
Belaggefälles.
Das Planum darf nicht bei niederschlagreicher Witterung
erfolgen und nicht über längeren Zeitraum ungeschützt
offen liegen bleiben - Verdichten und Einbau der Tragsc
hichten muss unmittelbar anschließend erfolgen.
Menge: 1650,000 m2

**06.02 Untergrund für befestigte Flächen verdichten, Verdichtungsgrad DPr größer 98 %,**
Untergrund für befestigte Flächen verdichten,
Verdichtungsgrad DPr größer 98 %,
Verformungsmodul EV2, 45 MN/m2,
bei befahrbaren Flächen,
Homogenbereich A bis C DIN 18300 (2015).
Menge: 1650,000 m2

**06.03 Plattendruckversuch nach Verdichten des Untergrundes und der Tragschic ht im Bereich Hofzufahrt gemäß DIN 18134 - 300 (09.01). Ve**
Plattendruckversuch nach Verdichten des Untergrundes un
d der Tragschicht gemäß DIN 18134 - 300 (09.01).

Vergütung erfolgt nur, wenn die geforderten Werte für

den Verformungsmodul erbracht werden. Ausführung durch

neutrales Institut o. dgl., Protokoll dem AG übergeben.
Verformungsmodul EV2 >= 45 MN/m2 auf der Planumssohle u
nd
EV2 >= 120 MN/m2 auf der Schottertragschicht je Platten
druckversuch.
Die Nachweispunkte sind in der Örtlichkeit mit der Baul
eitung abzustimmen.
Menge: 3,000 St

**06.04 Bordstein Beton R 15x22**
Bordstein aus Beton,
DIN 483, Form R 15 x 22, Ausrundung Kopf r= 5 cm,
verlegen mit Bettung und Rückenstütze,
Bettung und Rückenstütze DIN 18 318 aus
Beton C 12/15 DIN EN 206-1,
Borde engfugig verlegen.
Im Abstand von ca. 8 m durchgehende Bewegungsfugen in B
etonbettung, Betonrückenstütze und Bordsteinfuge durch
Trennschichten aus Bitumenpappe oder
bitumenimprägniertem PUR-Schaumstoff.
Menge: 14,000 m

**06.05 Bordstein aus Beton, DIN 483, Form T 8 x 25,**
Bordstein aus Beton,
DIN 483, Form T 8 x 25,
bündig mit OK Belag,
mit Bettung und beidseitiger Rückenstütze,
Bettung und Rückenstütze DIN 18 318 aus
Beton C 12/15 DIN EN 206-1,
Borde engfugig verlegen einschl. Schneidarbeiten.
Im Abstand von ca. 8 m durchgehende Bewegungsfugen in B
etonbettung, Betonrückenstütze und Bordsteinfuge durch
Trennschichten aus Bitumenpappe oder bitumenimprägniert
em PUR-Schaumstoff.
Menge: 690,000 m

**06.06 Beton-Kantenstein (Rasenbord) 6 x 20 cm, Kopf kantig, einseitig gefast,**
Beton-Kantenstein (Rasenbord) 6 x 20 cm,
Kopf kantig, einseitig gefast,
einschließl. Erd- und Nebenarbeiten.
Zur Einfassung Traufstreifen.
Bettung und beidseitige Rückenstütze DIN 18 318 aus
Beton C 12/15 DIN EN 206-1.
Menge: 115,000 m

**06.07 Pflegekante mit Betonplatten 30/30/5 cm verlegt. Bettung aus Beton min d. 15 cm dick Beton C 12/15 DIN EN 206-1.**
Pflegekante mit Betonplatten 30/30/5 cm verlegt. Bettun
g aus Beton mind. 15 cm dick Beton C 12/15 DIN EN 206-1
.
Fugen mit Mörtel schließen.
Menge: 37,000 m

**06.08 Einzeiler aus Betonpflaster, Erzeugnis: CHEOPS SV Enviro perlmut-sandf arben, DIN EN 1338, Maße L/B/H 22,5/15,0/100 mm,**
*** Grundposition ZZ 010.0
Einzeiler aus Betonpflaster, Erzeugnis: CHEOPS SV Envir
o perlmut-sandfarben, DIN EN 1338, Maße L/B/H 22,5/15,0
/100 mm,
zur Begrenzung von Flächen längs als Läuferzeile setzen
 (Einfassung Wohnweg) einschl. Erd- u. Nebenarbeiten. A
ushub beseitigen.
Bettung und Rückenstütze aus Beton C 12/15 DIN EN 206-1
 ca. 20 cm dick, Fugen mit Mörtel schließen. Im Abstand
 von 8 m durchgehende Bewegungsfugen in Betonbettung un
d -rückenstütze, Pflasterfuge durch Trennschichten aus
Bitumenpappe oder bitumenimprägniertem PUR-Schaumstoff.
Mustersteine vor Baubeginn dem AG/ BÜ vorlegen!
Lieferhinweis: Pro Beton GmbH & Co. KG Brandenburg
oder gleichwertig.
Angebotenes Fabrikat (Bietereintrag):

.......................................................
......................................
Menge: 45,000 m

**06.09 Stufenanlagen, Gesamtbreite 3,00 bzw. 2,00 m, bestehend aus: Betonblockstufen, Oberfläche "Corunda" anthrazitgrau gestrahlt,**
Stufenanlagen, Gesamtbreite 3,00 bzw. 2,00 m, bestehend
 aus:
Betonblockstufen, Oberfläche "Corunda" anthrazitgrau ge
strahlt, gerade 14/40 cm, Einzellänge 1,0 m, Kanten gef
ast; Konstruktiv bewehrt. Beton C30/37; Exp. Klasse XC
4, XF 4 nach DIN EN 13198. Fugen ggf. mit Mörtel schlie
ßen, mit 1 % Gefälle nach vorn verlegen auf:
- unterste und oberste Stufe mit Streifenfundament fros
tfrei 60 cm Beton C 20/25 DIN EN 206-1, restliche Stufe
 auf 20 cm Beton C 20/25 DIN EN 206-1 abgetreppt als du
rchgehende Fundamentplatte und
- 20 cm gebr. Mineralstoffgemisch 0/45 mm, einschl. Erd
- und Nebenarbeiten.
Einbau der Stufen im Steigungsverhältnis ca. 14/33 bzw.
14/40 cm.
Lieferhinweis: Betonwerk Kunaschk GmbH oder gleichwerti
g.
Menge: 9,000 m

**06.10 Zulage zur Position vor, trittsichere, dauerhafte und um die Kante herumgeführte**
Zulage zur Position vor,
trittsichere, dauerhafte und um die Kante herumgeführte
 Stufenmarkierung (Aufmerksamkeitsstreifen) nach DIN 18
040-3, DIN 18040-1 und 2 sowie DIN 32984 und 32975 (Kon
trastenorm). Breite Kontraststreifen jeweils ca. 50/ 20
 mm in der Farbe weiß (im deutlichen Kontrast zur anthr
azitfarbenen Stufe).
Menge: 9,000 m

**06.11 Stützmauer aus Beton-Winkelstützen DIN EN 206 mit DIN 1045 im Lastfall LF 10 KN/m² (Normalelement) in mind. 20 cm Beton C 12/15**
Stützmauer aus Beton-Winkelstützen DIN EN 206 mit DIN 1
045 im Lastfall LF 10 KN/m² (Normalelement) in mind. 20
 cm Beton C 12/15 auf frostfrei gegründetes Fundament (
gesonderte Position) höhen- und fluchtgerecht montieren
, einschl. aller Nebenarbeiten.
Einbauort: Rampe vor HE-Nr. 8.

Winkelstützen:
- Abmessungen: 49/105 cm (VL/H), mit 5-10 mm Fuge setze
n, ggf.  Fugen ausmitteln, Fugen mit dauerelastischen F
ugenbändern, fachgerecht nach Wahl des AN (z.B. Comprib
and) schließen,
- Material: Sichtbeton C35/45, XC4, XF4 nach DIN EN 131
98
  grau, allseitig schalungsglatt, außen gefast,
- Wandstärke 12 cm, Fußlänge 60 cm,
- Elemente bewehrt mit statischen Nachweis (Typenstatik
) ohne Transportschlaufen (mit Zange o.ä. Hilfsmittel s
etzen).
Menge: 23,000 m

**06.12 Frostschutzschicht RC Material 0/45 liefern, einbauen und verdichten**
Frostschutzschicht RC Material 0/45 liefern, einbauen
und verdichten.
Frostschutzschicht nach ZTV T-StB 95,
in befahrbaren Wegen und Platzflächen als
Tragschicht liefern und fachgerecht gem. RStO 12
einbauen und lagenweise verdichten.
Ausführung unter Pflasterbefestigung.
Verdichtung: EV2 mind. 100 MPa/m2
Material:
RC-Material Körnung 0/45, Kornanteil unter 0,063 mm max
. 5 %.
Schichtdicke im verdichteten Zustand 15 cm.
Angebotener Lieferant (vom Bieter einzutragen):

.......................................................
.............................................
Abrechnung nach Aufmaß im verdichteten Zustand.
Ausführung komplett mit allen dafür erf. Lieferungen,
Leistungen, Geräten und Einrichtungen, inkl. aller
sonstiger Nebenleistungen.
Menge: 1080,000 m2

**06.13 Schottertragschicht 0/45 liefern, einbauen und verdichten. Schottertragschicht nach ZTV T-StB 95, in befahrbaren**
Schottertragschicht 0/45 liefern, einbauen und verdicht
en.
Schottertragschicht nach ZTV T-StB 95, in befahrbaren
und nicht befahrbaren Wegen und Platzflächen als
Tragschicht liefern und fachgerecht gem. RStO 12
(Fahrgassen, Stellflächen, befahrbare und nicht befahrb
are Gehwege)
einbauen und lagenweise verdichten,
Ausführung im Bereich von Pflasterflächen.
Verdichtung: EV2 mind. 120 MPa/m2
Material:
Schottermaterial, Körnung 0/45 (Natursteinmaterial, Gra
uwacke wird ausgeschlossen),
Schichtdicke im verdichteten Zustand 0,25 m.
Angebotenes Fabrikat (vom Bieter einzutragen):

.......................................................
.............................................
Abrechnung nach Aufmaß im verdichteten Zustand.
Ausführung komplett mit allen dafür erf. Lieferungen,
Leistungen, Geräten und Einrichtungen, inkl. aller
sonstiger Nebenleistungen.
Menge: 945,000 m2

**06.14 Pflasterdecke nach Merkblatt für Flächenbefestigungen mit Pflaster- und Plattenbelägen,**
Pflasterdecke nach Merkblatt für Flächenbefestigungen m
it Pflaster- und Plattenbelägen aus Pflastersteinen aus
 Beton DIN EN 1338.

Betonsteinpflaster zur Flächenentsiegelung über schmale
 Dränagefugen und ein tiefliegendes seitliches Kanalsys
tem, scharfkantig, ohne Fase, als selbstverriegelndes S
teinsystem mit pyramidenförmigen Abstandhaltern, Höhe 8
 cm, Fugenbreite 5 mm. Vorsatz mit Hartsteinsplitt gefe
rtigt, Einfärbung mit UV-beständigen Eisenoxydfarben, S
teinfertigung nach DIN EN 1338  (K) D I, als fremdüberw
achtes Betonprodukt

Erzeugnis: CHEOPS SV Enviro grau
Musterstein vor Bestellung vorlegen!

Format: 22,5/15 cm in Reihen mit halben Versatz
(Randsteine 15/15 cm).

Ausführung in Fahrgassen/ Wegen/ Flächen gemäß Flächenn
achweisplan..
Bettung aus Feinsplitt 2/5 mm, Dicke im verdichteten Zu
stand 4 cm, Als Fugenmaterial ist scharfkantiger Edelsp
litt der Körnung 1/3 mm mit einem kf - Wert von mind. 5
,4 x 10-4 m/s zu verwenden. Das Verfüllen der Fugen hat
 im Fortschreiten der Verlegung zu erfolgen.
Zum Rütteln sind mittelschwere Flächenrüttler mit einem
 Betriebsgewicht von 170-200 kg und Zentrifugalkräften
von 20-30 kN einzusetzen. Zum Schutz der Steinoberfläch
en ist beim Abrütteln eine Kunststoffschürze zu verwend
en.
Vor dem Verfugen ist die Fläche auf Verunreinigungen zu
 prüfen, ggf. zu säubern.
Der verfugte Belag muss vorm Rütteln sauber und trocken
 sein.
Einschl. der erforderlichen Rand- und Abschlusssteine.
Steine an Einbauten und Begrenzungen anpassen (Schneida
rbeiten).
Lieferhinweis: Pro Beton GmbH & Co. KG Brandenburg Oppe
lhainer Straße 1, 03238 Rückersdorf, Telefon: 035325 /
823211, Telefax:  035325 / 505.
Angebotenes Fabrikat (Bietereintrag):

.......................................................
...........................................
oder gleichwertig.
Menge: 490,000 m2

**06.15 Leistung wie Position vor, jedoch Farbe perlmut-sandfarben (Mustersteine vorlegen!).**
Leistung wie Position vor,
jedoch Farbe perlmut-sandfarben (Mustersteine vorlegen!
).
Format: 22,5/15 cm in Reihen mit halben Versatz
(Randsteine 15/15 cm).
Ausführung in Hauseingangsbereichen/ Fahrgasse.
Menge: 370,000 m2

**06.16 Leistung wie Position 06.14, jedoch Beton-Rechteckpflaster 10/20/8 cm Farbe grau**
Leistung wie Position 06.14,
jedoch Beton-Rechteckpflaster 10/20/8 cm Farbe grau
Ausführung in Anpassungsflächen.
Menge: 16,000 m2

**06.17 Plattenbelag nach Merkblatt für Flächenbefestigungen mit Pflaster- und Plattenbelägen,**
Plattenbelag nach Merkblatt für Flächenbefestigungen

mit Pflaster- und Plattenbelägen,

Beton-Rasengitterstein mit Fase, grau
Maße 60 x 40 x 10 cm (LxBxD),
Ausführung in Wendestelle PKW,

Bettung aus Feinsplitt 2/5 mm,
Dicke im verdichteten Zustand 4 cm,
Wabenöffnungen mit Oberboden - Sandgemisch, MV 2 : 1 bi
s 1 cm unter OK Belag füllen (im gesetzten Zustand), Ra
senansaat mit Parkplatzrasensaatgut, 25 g/ m2; Düngung
mit 10 g/m2 Nitrophoska permanent (1,2 m² Platten mit F
einsplittfüllung).
Einschl. der erforderlichen Rand- und Abschlussplatten.
Platten an Einbauten und Begrenzungen anpassen.
Menge: 65,000 m2

**06.18 Pflasterdecke in Kleinflächen/ Umpflasterung von Einbauten (Stützen, S chachtdeckel, Wasserschieber usw.) ZTV P-StB aus Natursteinen, aus Mos a**
Pflasterdecke in Kleinflächen/ Umpflasterung von Einbau
ten (Stützen, Schachtdeckel, Wasserschieber usw.) ZTV P
-StB aus Natursteinen,
aus Mosaik-Granit, DIN EN 1342.
Maße L/B/H 50/50/50 mm, Abweichung von der Nenndicke Kl
asse
T 2, frostbeständig F1, Ausführung in Passe/ Reihen, in
 Flächen,
Bettung aus aus Beton C 12/15 DIN EN 206-1.
Dicke 15 cm.
Pflasterfugen mit Fugenmörtel schließen, einschl. der e
rforderlichen Rand- und Abschlusssteine.
Menge: 20,000 m2

**06.19 Anschluss Pflasterdecke Schnittkante**
Anschluss für Platten- und Pflasterdecke ZTV P-StB
aus Betonplatten- und Pflaster.
Herstellen von Schnittkanten im Nass-Schnittverfahren
(bewohnter Bereich).
Einzellänge bis 60 cm, Dicke bis 10 cm.
Menge: 470,000 m

**06.20 Splittdecke 0/5 mm für Randstreifen am öffentlichen Gehweg 5 cm dick a ndecken einschl. aller Nebenarbeiten.**
Splittdecke 0/5 mm für Randstreifen am öffentlichen Geh
weg 5 cm dick andecken einschl. aller Nebenarbeiten.
Ausführung in Anpassungsflächen am öffentl. Gehweg.
Menge: 5,000 m2

**06.21 Noppenbahn als Schutzlage im Bereich der Gebäudesockel (Isolierung) ve rlegen, einschl. aller Nebenarbeiten.Bahnbreite 50 cm.**
Noppenbahn/ Pflasterband als Schutzlage im Bereich der
Gebäudesockel (Isolierung) verlegen, einschl. aller Neb
enarbeiten.Bahnbreite 50 cm.
Menge: 330,000 m

**06.22 Dränschicht aus Mineralstoffgemisch 8/16 mm, Schichtdicke 20 cm,**
Dränschicht aus Mineralstoffgemisch 8/16 mm,
Schichtdicke 20 cm,
Einbau in Traufstreifen und Flächen am Gebäude.
Abrechnung in der Abwicklung.
Menge: 145,000 m2

**06.23 Kiesschüttung aus gewaschenem Flußkies, Körnung 16/32 mm,**
Kiesschüttung aus gewaschenem Flußkies,
Körnung 16/32 mm,
Schichtdicke 10 cm mit Unterlage aus wasserdurchlässige
m reiss- festem PP-Vlies (200 g/m2).
Einbau in Teilflächen (Traufstreifen am Gebäude) einsch
l. aller Nebenarbeiten.
Menge: 145,000 m2

**06.24 Leistung wie Position vor, jedoch nur Überkieselung/ Auffüllung der vorhandenen Traufstreifen.**
Leistung wie Position vor,
jedoch nur Überkieselung/ Auffüllung der vorhandenen Tr
aufstreifen.
Dicke bis 5 cm einschl. Nebenarbeiten.
Menge: 15,000 m2

**06.25 Gas- und Wasserschieber/ Unterflurhydrant in der Höhe anpassen, in befestigten Flächen/ Vegetationsflächen, Höhenänderung bis + / - 20 cm**
Gas- und Wasserschieber/ Unterflurhydrant in der Höhe a
npassen,
in befestigten Flächen/ Vegetationsflächen, Höhenänderu
ng bis + / - 30 cm, einschl. aller Erd- und Nebenarbeit
en.
Menge: 4,000 St

### Titel 07 Spielflächen, Einfassungen, Spielgeräte

**07.01 Einfassung der Spielflächen mit Granit-Kleinpflaster ca. 10/10/10 cm h erstellen: 5**
Einfassung der Spielfläche mit Granit-Kleinpflaster ca.
 10/10/10 cm herstellen:
· ca. 5-reihig, gerundet zur Spielfläche (Konvexwölbung
), in Betonbettung C 20/25, i.M. 30 cm dick,
· Fugen mit Mörtel MG III schließen, Oberfläche anschli
eßend gründlich säubern.
Im Abstand von 8 m durchgehende Bewegungsfugen in Beton
bettung und -rückenstütze, Pflasterfuge durch Trennschi
chten aus Bitumenpappe oder bitumenimprägniertem PUR-Sc
haumstoff.
Die Leistung beinhaltet sämtliche Erd- und Nebenarbeite
n,
Aushub wird Eigentum des AN und ist fachgerecht zu ents
orgen.
Menge: 18,000 m2

**07.02 Zweizeiler aus Granit-Großpflaster als Spielflächen-Einfassung, Gesamtbreite ca. 32 cm,**
Zweizeiler aus Granit-Großpflaster als Spielflächen-Ein
fassung,
Gesamtbreite ca. 32 cm,
aus Großpflaster DIN EN 1342, Gesteinsart Granit,
Maße L/B/H ca. 150-170/150/160 mm, Abweichung von der N
enndicke
Klasse T 2, frostbeständig F 1 (Neumaterial),
30 cm Bettung und abgerundete Rückenstütze DIN 18 318 a
us Beton
C 12/15 DIN EN 206-1 (Fallschutz - Spielfläche)..
Pflasterfugen schließen mit Fugenmörtel und Oberfläche
gründlich von Rückständen reinigen, einschl. der erford
erlichen Rand- und Abschlusssteine.
Im Abstand von ca. 8 m durchgehende Bewegungsfugen in B
etonrückenstütze- und bettung sowie Pflasterfuge durch
Trennschichten aus Bitumenpappe oder bitumenimprägniert
em PUR-Schaumstoff.
Die Leistung beinhaltet alle notwendigen Erd- und Neben
arbeiten.
Menge: 36,000 m

**07.03 Sandspielfläche-Fallschutzbelag gemäß DIN EN 1176, 1177 und Flächennachweisplan herstellen:**
*** Grundposition ZZ 010.0
Sandspielfläche-Fallschutzbelag gemäß DIN EN 1176, 1177
und Flächennachweisplan herstellen:
- 10 cm Grabeschutz/ Sandflächenboden Dränbeton (Einkor
nbeton),
- 40 cm Fallschutzkies 2 bis 8 mm, rund und gewaschen,
einschl. aller Nebenarbeiten.
Der Bodenaushub ist im Titel Erdarbeiten erfasst.
Menge: 80,000 m2

**07.04 ÖCOCOLOR Spielplatzbelag aus 100% naturbelassenen, völlig unbelasteten Resthölzern, geschreddert, ohne Rindenanteile, aufg**
ÖCOCOLOR Spielplatzbelag aus 100% naturbelassenen, völl
ig unbelasteten Resthölzern, geschreddert, ohne Rindena
nteile, aufgefasert, ca. 5 bis 50 mm Bruchgröße mit TÜV
-Prüfzeugnis für den Anwendungsbereich als Fallschutz n
ach EN 1177
herstellen und im Bereich der Spielfläche Schaukel prof
ilgerecht auf Dränage einbauen.
Anfangsschichthöhe 45 cm ÖCOCOLOR, Endschichthöhe 40 cm
 (Material sackt zusammen-bei der Bestellung beachten!)
.
Die Leistung beinhaltet sämtliche Nebenarbeiten.
Lieferhinweis: RANZINGER  Handels-GmbH,
OT Stolpe, Hohen Neuendorf, Tel. 03303 / 29696, Fax: 03
303 / 296977.
Angebotenes Fabrikat (Bietereintrag):

.......................................................
...........................................
oder gleichwertig.
Menge: 30,000 m3

**07.05 Dränschicht für Holzhäckselfläche herstellen: 15 cm gebrochenes Mineralstoffgemisch 8/32 mm, verdichtet auf**
Dränschicht für Holzhäckselfläche herstellen:
15 cm gebrochenes Mineralstoffgemisch 8/32 mm, verdicht
et auf DPr mind. 95 %, einschl. aller Nebenarbeiten.
Der Aushub ist im Titel Erdarbeiten erfasst.
Menge: 62,000 m2

**07.06 Blumenhäuschen Lessing, Bestell-Nr. 0005057 Edelstahl-Standpfosten**
Blumenhäuschen Lessing, Bestell-Nr. 0005057
Edelstahl-Standpfosten
Holz: Robinie
bestehend aus:
- 1 Viereck-Gestell, PH 100cm, mit geneigten Edelstahl-
Standpfosten und 1 Dreieck-Pultdach und 1 schmalen Elem
ent aus HPL
(wahlweise gemäß Standard-Farbsortiment)
- 1 Viereck-Gestell, PH 80cm, mit geneigten Edelstahl-S
tandpfosten
-- 1 halben Giebelfläche mit Fenster und 1 schmalen Ele
ment aus HPL (wahlweise gemäß Standard-Farbsortiment)
-- 1 Spiel-Bau Kastenrutsche aus Edelstahl, PH 100 cm,
Breite ca. 50 cm
-- 1 Netzbrücke mit HPL-Trittflächen, Länge ca. 170 cm
-- 1 Blumenauftritt mit Edelstahl-Standpfosten
-- 1 Hühnerleiter mit Blumentrittstufen, Halteseil aus
Herkulestau seitlich an einem Edelstahl-Standpfosten mi
t HPLBlume
-- 1 Kranrolle aus Edelstahl mit Edelstahlkette und Gum
mieimer
-- 1 Sandschütte
- diversen Brüstungen und Handläufen in Blattoptik
- 4 Edelstahl-Standpfosten mit HPL-Blumen versehen!
Fundamentierung in Ortbeton C20/25, mindestens 40 cm Üb
erdeckung bei losem Fallschutz.
Lieferung, Montage einschl. Erd- und Fundamentarbeiten
nach Herstellerangaben.
Lieferhinweis: Spiel-Bau GmbH, Alte Weinberge 21, 14776
 Brandenburg an der Havel, Tel. 03381-2614-0, anfragen@
spiel-bau.de
oder gleichwertig
Angebotenes Fabrikat/ Hersteller (Bieterangaben):

.......................................................
...............................................
Menge: 1,000 St

**07.07 Doppel-Himmelsschaukel, Bestell-Nr. 0003777 Edelstahl-Standpfosten**
Doppel-Himmelsschaukel, Bestell-Nr. 0003777
Edelstahl-Standpfosten
Schaukelhöhe: 410cm
bestehend aus:
- 4 Edelstahlrohrpfosten, ø101mm, mit einem Querholm au
s Edelstahl-Kastenprofil
- 2 Edelstahl-Drehachsen
- 2 Paar Edelstahl-Kettengehängen
- 2 Sicherheits-Schaukelsitzen, schwarz,
sonst wie Position vor.
Menge: 1,000 St

**07.08 Zweierreck Lucy mit Kletternetz, Bestell-Nr. 0002431 Edelstahl-Standpfosten**
Zweierreck Lucy mit Kletternetz, Bestell-Nr. 0002431
Edelstahl-Standpfosten
bestehend aus:
- 4 geneigt stehenden Edelstahl-Standpfosten, oben mit
farbigen Blumen aus HPL-Material in rot verschlossen
- 2 Edelstahl-Reckstangen ø 38mm, Höhe 100/130cm
- 1 Kletternetz aus Herkulestau,
sonst wie Position 07.06.
Menge: 1,000 St

**07.09 TÜV-Abnahme (einschl. Prüfgebühren und sonstige Aufwendungen) von Spie lflächen und Spielgeräten (Prüfung entspr. den**
TÜV-Abnahme (einschl. Prüfgebühren und sonstige Aufwend
ungen) von Spielflächen und Spielgeräten (Prüfung entsp
r. den sicherheitstechnischen Anforderungen sowie die n
ormkonforme Errichtung und Zustand der Spielgeräte) wäh
rend und nach Abschluss der Bauausführungen.
Der Prüfbericht ist dem AN spätestens mit der Abnahme d
er Leistungen zu übergeben.
Menge: 1,000 Psch

**07.10 Spielplatzschild aus Aluminium, reflektierend, Materialstärke: 2 mm Maße: 600 x 450 mm, Bauart: Flachform.**
Spielplatzschild aus Aluminium, reflektierend, Material
stärke: 2 mm
Maße: 600 x 450 mm, Bauart: Flachform.
Grundfarbe: grün / Druck: weiß, rot.
Schild im Inhalt individuell angepasst an den Standort
bzw. Vorgaben des AG einschl. Montage an Rohrpfosten mi
t Rohrschellen.
Menge: 1,000 St

### Titel 08 Ausstattungen

**08.01 Wertstoffumhausung MULTIPORT® 6 x 1100 Liter MGB**
Wertstoffumhausung MULTIPORT®
6 x 1100 Liter MGB
Überdachung MULTIPORT®
Konstruktion:
Die Überdachung MULTIPORT® Wertstoff besteht aus einer
Stahlkonstruktion aus im Rastermaß angeordneten gekante
ten Stützen und Dachteilen, von außen keine sichtbaren
Verbindungsmittel. Front mit Stützen, für den Einbau vo
n Wandelementen, Türen und Toren.
Dach:
Flachdach mit Dacheindeckung mit Trapezblech, umlaufend
e Attika, 250 mm hoch.
Schneelast: sk (auf dem Boden) 2,00 kN/m²
Windlast: Zone 2
Entwässerung:
Im Dach integriert, Ablauf durch die hinteren Eckstütze
n, Austritt oberirdisch über Wasserspeier.
Oberflächen:
Oberflächen der Stahlteile feuerverzinkt und pulverbesc
hichtet RAL 7016 anthrazitgrau.
Oberfläche der Trapezbleche beidseitig bandverzinkt und
 beschichtet. Innenseite Polyester / RSL grauweiß, Auße
nseite zusätzlich in grauweiß ähnlich RAL 9002 beschich
tet.
Befestigung: zum Aufdübeln bei -200 mm auf bauseitige Fu
ndamente nach unseren Plänen.
Die Stützen mit angeschweißten Fußplatten werden inklus
ive Bodenbefestigungsmaterial aus Edelstahl geliefert.
Lieferung:
Zerlegt auf Palette.
Abmessungen:
Dachbreite: 5970 mm
Dachtiefe: 5000 mm
Gesamthöhe: 2500 mm
Lichte Höhe: 2250 mm
1 Stück Schiebetür, einteilig
mit Z-Blechlamellen, waagerecht
Ausführung außen Knopf fest verkröpft, innen Dreikantkn
auf drehbar,
Farbe Rahmen RAL 7016 anthrazitgrau.
Farbe Z-Lamelle z.B. RAL 7006 beigegrau bzw. aus ZIEGLE
R-Standardfarben nach Wahl AG.
Schiebetür davorstehend: innenliegend, nach links öffne
nd
Rahmen aus Stahlprofil mit eingefassten Z-Lamellen.
Mit Laufrollen, verblendet. Tür inklusive Beschlagsgarn
itur aus Aluminium, Für 2 getrennte Schließanlagen vorg
erichtet für den bauseits zu stellenden Zylinder. Nur m
it Klinke und Dreikantknauf drehbar Innen und Außen kom
binierbar! * Mehrpreis gegenüber Standardschloss.
Dreikantzylinder mit 1 Dreikantschlüssel.
Abmessungen:
Lichte Breite 1600 mm
Lichte Höhe 2080 mm
Oberfläche Stahlteile feuerverzinkt und pulverbeschicht
et RAL 7016 anthrazitgrau,
Oberfläche Blechlamellen verzinkt und pulverbeschichtet
 RAL 7006 beigegrau bzw. aus ZIEGLER-Standardfarben nac
h Wahl AG.
5 Stück Wandelemente
mit Z-Blechlamellen, waagerecht
Konstruktion:
Rahmen aus Stahlprofil mit waagerecht befestigten Z-Ble
chlamellen. Wandelement wird an vorhanden Stützen befes
tigt.
Inkl. Befestigungsmaterial aus Edelstahl V2A.
Oberflächen:
Stahlteile feuerverzinkt und pulverbeschichtet in
RAL 7016 anthrazitgrau.
Z-Blechlamelle verzinkt und pulverbeschichtet in
RAL 9007 graualuminium (4 St.) und 1 St. RAL 7006 beige
grau bzw. aus ZIEGLER-Standardfarben nach Wahl AG,
Abmessungen:
Höhe 2150 mm
Breite 1800 mm
4 Stück Wandelemente
mit Z-Blechlamellen, waagerecht
Konstruktion:
Rahmen aus Stahlprofil mit waagerecht befestigten Z-Ble
chlamellen. Wandelement wird an vorhanden Stützen befes
tigt.
Inkl. Befestigungsmaterial aus Edelstahl V2A.
Oberflächen:
Stahlteile feuerverzinkt und pulverbeschichtet in
RAL 7016 anthrazitgrau.
Z-Blechlamelle verzinkt und pulverbeschichtet in
RAL 9007 graualuminium bzw. aus ZIEGLER-Standardfarben
nach Wahl AG,
Abmessungen:
Höhe 2150 mm
Breite 2285 mm
1 Stück LED-Beleuchtung mit Bewegungsmelder,
Länge 1400 mm, 4000K
Farbe RAL 7016 anthrazitgrau.
Schlanke und flache Feuchtraumleuchte aus schlagzähem P
olycarbonat mit vergilbungsfreiem Diffusor und grauen S
eitenteilen. Betriebsgerät gekapselt integriert und
fest verbunden mit dem Diffusor und Seitenteil. Inklusi
ve eingebautem Bewegungsmelder im "Stand-alone" Betrieb
.
Funktionsparameter Bewegungsmelder:
- HF-Melder 5,8 GHz.
- Haltezeit: 10 Sek. - 15 Min., in 4 Stufen einstellbar
.
- Reichweite: in 2 Stufen einstellbar (abhängig von Mon
tagehöhe).
- Helligkeitssensor: in 4 Stufen einstellbar.
- Werkseinstellung: Haltezeit 10 Sek.,
- Helligkeitsschwelle deaktiviert, Erfassungsbereich 10
0%.
Komfortable Leitungsführung über Kabelverschraubung und
 einfache Installation durch Drehverschluss auf beiden
Seiten. Lampenkasten aus Stahlblech, feuerverzinkt und
pulverbeschichtet in RAL-Farbe nach Wahl. Serienmäßige
Durchgangsverdrahtung für weitere Leuchten (Schutzklass
e II). Leuchtmittel (LED) sowie 5m-Kabel (NYY-J 3x1.5mm
) im Lieferumfang enthalten. Lieferung Kabelkanal und K
abelverlängerung bis zum Anschlusskasten.
Alle Anschlussarbeiten an elektrische Verbraucher, der
Anschluss an die öffentliche Stromversorgung sowie die
Inbetriebnahme erfolgen bauseits durch eine autorisiert
e Elektrofachkraft.
Abmessungen:
Länge 1400 mm
Breite 66 mm
Höhe 71 mm
Leistung 22 / 37 Watt
Lichtstrom 3050 / 4950 lm
Schutzart IP 66
Schutzklasse II
Schlagschutz IK08
Farbtemperatur 4000K
Anschlusskasten mit Blechummantelung
feuerverzinkt und pulverbeschichtet
Farbe  RAL 7016 anthrazitgrau.
Anschlusskasten GURO EKM 2020 ohne
Fi-Schutzschalter mit Blechummantelung.
Technische Daten GURO EKM 2020:
- z.B. Einbau in Lichtmaste
- Erforderliche Mast
- Türgröße min. 70 x 240 mm
- Mast-Innen-Ø ab 84 mm
- 2 St. Sicherungssockel D01 - E14 - mit Schraubkappen
E14 - 5 St. Mantelklemmen
- Schienenverdrahtung (Messing-Schienen, vernickelt) -
Vollisolierte PE- und N-Klemmen
- Für alle Netzformen
- Kabelzugang für ein/zwei bzw. drei Erdkabel
- Kabelquerschnitt für Erdkabel max. 5x6mm² (größere Qu
erschnitte auf Anfrage)
- Aus schlagfestem Kunststoff
- Transparenter Deckel mit Schnappverschluss
- Berührungsschutz gemäß BGV A3
- Abgang zur Leuchte jeweils 2 x mit Abgangstüllen
- Zwei Leuchtenanschlussleitungen wahlweise auch nach u
nten parallel zum Zugangskabel montierbar!
Abmessungen:
L x B x H 232 x 69 x 69,5 mm
Schutzklasse II
Schutzart IP44
Zum Leistungsumfang gehören im Auftragsfalle:
- Fundamentplan
- Ausführungszeichnung
- Montageanleitung (bei Kundenmontage)
Die Montage ist auch in eigener Regie möglich.

Überdachte Wertstoffeinhausung (System Multiport) liefe
rn einschl. Fundament- und Werkplanung, komplette Monta
ge nach Herstellerangaben mit allen Nebenarbeiten. Fund
ament- und Erdarbeiten in gesonderter Position.
Lieferhinweis: ZIEGLER Metallbearbeitung GmbH, Gewerbep
ark am See 1, 019920 Nebelschütz oder gleichwertig.
Angebotenes Fabrikat/ Hersteller (Bietereintrag):

.......................................................
............................................

0,00
Menge: 1,000 St

**08.02 Fundament Überdachung MULTIPORT - Stahlbeton-Streifenfundament geschalt, Größe 6,00 x 5,00**
Fundament Überdachung MULTIPORT
- Stahlbeton-Streifenfundament geschalt, Größe 6,00 x 5
,00 (Achsmaß), Breite/Tiefe 60/60 cm, Betongüte C25/30,
 Expositionsklasse XC2; XF1; WF, Betondeckung cnorm=35
mm, Matte Q188A (BSt 500), Stab BSt 500 (A), Fundamente
 eben und waagerecht zueinander, zulässige Höhenabweich
ung der Fundamente +-5 mm.
Fundamentangaben nur zur Kalkulation, der gültige Funda
mentplan wird vom Hersteller mit bestätigter Ausführung
szeichnung übergeben..
Leistung einschl. Erd- und Nebenarbeiten. Aushub in Eig
entum des AN übernehmen, von der Baustelle entfernen un
d einer Wiederverwertung zuführen.
Es ist vom AN ein Nachweis vorzulegen.
Menge: 1,000 St

**08.03 Fahrradgarage STYLEOUT® BIKE L Lamellentüren aus Aluminium**
Fahrradgarage STYLEOUT® BIKE L
Lamellentüren aus Aluminium
Konstruktion:
Aluminium-Rahmenkonstruktion aus Quadratrohr (60 x 60 m
m), Dach, Rück-, Seitenwände und Lamellen-Türen aus Alu
minium. 2 mm starke U-Profil-Schutzblende aus Edelstahl
 (B x Tx H: 50 x 50 x 500 mm) jeweils rechts und links
am Rahmen befestigt.
Oberfläche / Farbe:
Alle Teile sind pulverbeschichtet in RAL 7016 anthrazit
grau.
Befestigung:
Zum Aufdübeln auf bauseitige Fundamente bei +/- 0 mm na
ch unseren Plänen. Lieferung inklusive Bodenbefestigung
smaterial aus Edelstahl.
Die Stellfläche sollte plan sein, eben und in Waage lie
gen sowie der Größe der Grundfläche des Produktes entsp
rechen. Die Fläche muss tragfähig befestigt sein, wahlw
eise mit Platten, Verbundsteinpflaster mit gut verdicht
etem, tragfähigen Unterbau oder Fundament.
Schließung:
Die Türen standardmäßig inklusive Zylinderschloss vorge
richtet für bauseitigen Schließzylinder 10/30, werden ü
ber einen geräuscharmen, linear geführten Schiebemechan
ismus mittels Rollen aus Polyurethan geöffnet.
Entwässerung:
Über die hintere und vordere Dachkante frei abtropfend.
Steckdosenleiste inklusive LEDStrahler
und Dämmerungsschalter
Position davorstehend rechts
Gesamt- B x T x H 390 x 100 x 210 mm
Leistung 10 Watt
Lichtstrom 750 lm
Schutzart IP65
Schutzklasse I
Lichtfarbe 4000K
Anlieferung:
Zerlegt (Entladen bauseits). Für die Entladung vor Ort
wird ein Stapler benötigt.
Montageanleitung liegt der Lieferung bei.
Merkmale:
Gesamt- H x B x T 1745 x 3100 x 2299 mm
Lichte Tür- H x B 1380 x 1458 mm
Gewicht 350 kg.
Fahrradgarage STYLEOUT liefern, komplette Montage und o
rtsfeste Aufstellung nach Herstellerangaben (ggf. mit F
undamenten) mit allen Nebenarbeiten.
Lieferhinweis: ZIEGLER Metallbearbeitung GmbH, Geqwerbe
park am See 1, 019920 Nebelschütz oder gleichwertig.
Angebotenes Fabrikat/ Hersteller (Bietereintrag):

.......................................................
.............................................
Menge: 1,000 St

**08.04 Bodenblech für Schiebetür für STYLEOUT®- Modelle 1100 (Doppelschrank)**
Bodenblech für Schiebetür
für STYLEOUT®- Modelle 1100 (Doppelschrank)
| BIKE
Flachplatte aus eloxierten Aluminium, inkl.Bodenbefesti
gungsmaterial.
Merkmale:
B x T x H 2700 x 150 x 5 mm.
Bodenblech liefern, nach Herstellerangaben montieren ei
nschl. aller Nebenarbeiten.
Sonst wie Position vor.
Menge: 1,000 St

**08.05 Dreisitzerbank aus Stahl, Typ VIA mit Rückenlehne und Armlehnen,**
Dreisitzerbank aus Stahl, Typ VIA
mit Rückenlehne und Armlehnen,
Typ VIA / A3, Lieferung komplett mit Einbau,
feuerverzinkten Stahlprofile, Beschichtung in RAL 7016
anthrazitgrau
Abmessungen:
Länge 1960 mm, Breite 650 mm, Höhe 850 mm,
Sitzhöhe 450 mm,
einschl. Bodenanker (Abstimmung mit AG),
Sitzfläche Stahlrohr D 20 mm.
Erzeugnis: Dreisitzerbank Typ VIA - Stahlbank A3
Sabine Ney FreiraumObjekte.
Herstellung, Lieferung mit Montage einschl. Erd- und Fu
ndamentarbeiten.
Bauseitig 2 St. Fundamente ca. 30 x 70 x 60 cm je Bank.

Angebotenes Fabrikat (Bietereintrag):

.......................................................
...........................................
oder gleichwertig.
Menge: 7,000 St

**08.06 Abfallbehälter Ratioboy mit Ascher in der Haube, Art.-Nr. 3730-E1203, Inhalt 47 Liter Fassungsvermögen, Erdfundament. Oberfläche feue**
Abfallbehälter Ratioboy mit Ascher in der Haube,
Inhalt 47 Liter Fassungsvermögen, Erdfundament. Oberflä
che feuerverzinkt, Säulenpaar in RAL 7016 anthrazitgrau
.
Ortsfeste Montage nach Herstellerangaben, einschl. Erd-
, Fundament- und Nebenarbeiten.
Einbauort (Sitzbereich-Spielfläche) nach Abstimmung mit
 Bauüberwachung/ AG.
Fa. Runge oder gleichwertig.
Angebotenes Fabrikat (Bietereintrag):

.......................................................
.............................
Menge: 1,000 St

**08.07 Anlehnbügel mit Knieleiste verzinkt, Material Flachstahl 80 x 12 mm, Gesamtbreite 800 mm, Gesamthöhe**
Anlehnbügel mit Knieleiste verzinkt,
Material Flachstahl 80 x 12 mm, Gesamtbreite 800 mm, Ge
samthöhe 1200 mm zum Einbetonieren.
Lieferung und Einbau nach Herstellerangaben einschl. Er
d-, Fundament- und Nebenarbeiten.
Angebotenes Fabrikat (Bietereintrag):

.......................................................
...............................................
Menge: 24,000 St

**08.08 Fahrradparker-Reihenanlage für 6 einseitige Radeinstellungen, Systemabstand 40 cm, mit 90°-Hoch-/Tiefeinstellung,**
*** Grundposition ZZ 009.0
Fahrradparker-Reihenanlage für 6 einseitige Radeinstell
ungen,
Systemabstand 40 cm, mit 90°-Hoch-/Tiefeinstellung,
einschl. Nebenarbeiten fachgerecht als Reihenanlage in
Fahrradgarage
ortsfest montieren.
Material: Rohrbögen aus Stahlrohr auf Winkeleisen feuer
verzinkt.
Angebotenes Fabrikat (Bietereintrag):

.......................................................
...........................................
Menge: 1,000 St

**08.09 Poller, Modell Hardy, d = 76 mm, herausnehmbar, mit Bodenhülse, vorger ichtet für Profilschließzylinder, Pulverbeschichtung (Farbgebung in An pa**
Poller, Modell Hardy, d = 76 mm, Höhe über OKG
ca. 90 cm, herausnehmbar, mit Bodenhülse,
vorgerichtet für Profil-Zylinderschloss, verzinkt, weiß
 pulverbeschichtet
mit 2 roten reflektierenden Ringen.
Einbau und Fundamentausbildung nach Herstellerangaben,
einschl. Erd- und Nebenarbeiten.
Lieferhinweis: Fa. UNIVER GmbH, Fürstenwalde
Tel. 03361 / 301084-86, Fax: 03361 / 4510 - oder gleich
wertig -
Angebotenes Fabrikat (Bietereintrag):

.......................................................
..............................................
Menge: 6,000 St

**08.10 Zulage zu Position vor, Profil-Zylinderschlosseinbau (Feuerwehr B-Schließung) in Poller.**
Zulage zur Position vor,
Profil-Zylinderschlosseinbau (Feuerwehr B-Schließung) i
n Poller einschl. aller Nebenarbeiten (Beantragung).
Lieferhinweis: Sicherheitstechnik "Am Turm" GmbH, Cottb
us
Tel. 0355 / 22902, Fax: 0355 / 797924.
Menge: 2,000 St

**08.11 Wäschegerüst mit Leinenhalter aus Stahlrohr 48 x 2,5 mm, feuerverzinkt und pulverbeschichtet (anthrazitgrau, RAL 7016), na**
Wäschegerüst mit Leinenhalter aus Stahlrohr 48 x 2,5
mm, feuerverzinkt und pulverbeschichtet (anthrazitgrau,
 RAL 7016), nach Herstellerangaben montieren und aufste
llen, einschl. Erd-, Fundament- und Nebenarbeiten,
Aushub auf der Baustelle einbauen.
Nutzhöhe/Gerüstbreite 1,8...1,9 / 3,1 m,
2 Fundamente 30/30/80 cm, Beton C 20/25 DIN EN 206-1.
Lieferhinweis: Wäschegerüst W 1 A - Grundelement mit Ha
ken der Fa. Langer GmbH  -  o.glw.,
Angebotenes Fabrikat (Bietereintrag):

.......................................................
...........................................

Einbauhöhe nach Absprache mit Bauleitung.
Menge: 4,000 St

**08.12 Schuhabstreifer 50 x 100 cm (TxB), bestehend aus · Streifmulde aus Glasfaserbeton mit verzinkter Stahlzarge und**
Schuhabstreifer 50 x 100 cm (TxB), bestehend aus
· Streifmulde aus Glasfaserbeton mit verzinkter Stahlza
rge und Abflussöffnung, h 9 cm und
· Gitterrost (Maschenweite 30/10 mm)
Einbau nach Herstellerangaben einschl. aller Erd- und N
ebenarbeiten, mittig vor Nebeneingangstür einbauen.
Menge: 8,000 St

**08.13 Rohrpfosten, Kopf wasserdicht verschlossen, aus verzinktem Stahl, Schichtdicke mind. 60 mym,**
Rohrpfosten, Kopf wasserdicht verschlossen,
aus verzinktem Stahl, Schichtdicke mind. 60 mym,
Wanddicke 2,9 mm,
Außendurchmesser 60 mm,
Pfostenlänge 3,75 m,
Einbau nach Abstimmung mit AG/ BÜ einschl. aller Erd-,
Fundament- und Nebenarbeiten, Aushub beseitigen.
Fundament aus Ortbeton C 12/15 DIN EN 206-1,
B/L/H = 30 cm x 30 cm x 60 cm.
Menge: 3,000 St

**08.14 Verkehrszeichen nach Angabe des AG, nach StVO und der RAL-Gütegemeinschaft Verkehrszeichen und**
Verkehrszeichen nach Angabe des AG, nach StVO und der

RAL-Gütegemeinschaft Verkehrszeichen und

Verkehrseinrichtungen e. V.,

Verkehrseinrichtung Warn- und Hinweisschild von
"amtlich gekennzeichneten" Feuerwehrzufahrten nach BbgB
KG
FEUERWEHRZUFAHRT
STADT COTTBUS/CHOSEBUZ
Verkehrszeichen, Zeichen Nr. 2446
Größe 210 x 594 mm, mit Zusatztext,

Schild aus Leichtmetall DIN 1725 Teil 1 und DIN 1745

Teil 1, Mindestblechdicke 2 mm,

Folie Typ 1 (Engineer Grade),

nach Hinweise für die Anbringung von Verkehrszeichen

und Verkehrseinrichtungen (HAV) mit

Rohrschelle aus verzinktem Stahl,

Verschraubungen aus nichtrostendem Stahl,

anbringen an Rohrpfosten Du 60 mm.
Menge: 1,000 St

**08.15 Verkehrszeichen nach Verkehrsrechtlicher Anordnung und der RAL-Gütegem einschaft Verkehrszeichen und Ve**
Verkehrszeichen nach Verkehrsrechtlicher Anordnung und
der RAL-Gütegemeinschaft Verkehrszeichen und
Verkehrseinrichtungen e. V.,

Verkehrszeichen - Wendestelle PKW
Größe 420 x 420 mm,
Schild aus Leichtmetall DIN 1725 Teil 1 und DIN 1745
Teil 1, Mindestblechdicke 2 mm, Alform
Folie Typ 1 (Engineer Grade),

nach Hinweise für die Anbringung von Verkehrszeichen un
d Verkehrseinrichtungen (HAV) mit Klemmschellen aus Alu
minium,
Verschraubungen aus nichtrostendem Stahl,
anbringen an Rohrpfosten Du 60 mm (Pos. vor).
Menge: 1,000 St

**08.16 Handlauf beidseitig Stufenanlage für 3 Steigungen (SV ca.15/ 33 cm) mit einer Einzellänge von ca. 1,10 m zzgl.**
Handlauf beidseitig Stufenanlage für 3 Steigungen
(SV ca.15/ 33 cm) mit einer Einzellänge von ca. 1,10 m
zzgl. senkrechte Einbindungen.
Höhe jeweils 0,85 m über OK Belag (VK Stufe) nach bause
itigem Aufmaß liefern und montieren, einschl. Kleinmate
rial, Erd-, Fundament- und Nebenarbeiten.

Material: Handlauf, Pfosten mit Montageplatten aus Edel
stahl gem. DIN EN 10 088 T2, Oberfläche 240 Korn fein g
eschliffen,
Bestehend aus:
- Handlauf und Anfangs-/ Endpfosten aus durchgehenden e
inteiligen Edelstahl-Rohr, ø 42 mm, je 30 cm über VK 1.
 und letzte Stufe hinaus, Abwinkelung ausgerundet, Befe
stigung auf Einzelfindament mittels Montageplatte unter
 Flur/ oder in Einzelfundamenten.
Fertigung Handlauf erfolgt nach bauseitigem Aufmaß und
Werkplanung durch den AN.
Die Werkplanung ist vom AG/ BÜ freizugeben. Abrechnung
nach Aufmaß.
Ausführung am HE-Nr. 8.
Menge: 2,000 St

**08.17 Leistung wie Position vor, jedoch einseitig für 1 Stufe/ Steigung. Gesamtlänge 0,70 m.**
Leistung wie Position vor,
jedoch einseitig für 1 Stufe/ Steigung. Gesamtlänge 0,7
0 m.
Ausführung am HE-Nr. 4.
Menge: 1,000 St

**08.18 Leistung wie Position 08.16, jedoch als beidseitiger Handlauf der geradlienig geführten Rampe.**
Leistung wie Position 08.16,
jedoch als beidseitiger Handlauf der geradlienig geführ
ten Rampe.
Einzellänge ca. 10,50 m.
Zwischenpfosten im Systemabstand von ca. 1,50 m (vor Or
t ausmitteln), Länge entspr. Notwendigkeit, Befestigung
 mittels Montageplatten auf Einzelfundamenten unter Flu
r/ oder an Beton-Wandelementen.
Menge: 21,000 m

**08.19 Bodenmarkierung aus Markierungslinien B 12 cm thermoplastisch weiß, li efern und herstellen.**
Bodenmarkierung aus Markierungslinien B 12 cm thermopla
stisch weiß, liefern und herstellen.
Zickzacklinien als Fahrbahnmarkierung auf Asphalt-, Bet
onfläche in der Liebenwerdaer Straße im Bereich der FW-
Zufahrt/ Müllplatz in Abstimmung mit der Straßenverkehr
sbehörde CB durch den AN.
Dauerhafte Straßenmarkierung aus Thermoplastik mit 30%
Reflexperlen für Tag- und Nachtsicht,
Farbton: perlweiß RAL 1013
Linienbreite: 12 cm
Gesamtlänge: ca.10 m gradlinig abgewinkelt
abgestimmt auf den Asphaltbelag.
Untergrund vorbereiten.
Der Untergrund muss tragfähig, trocken und staubfrei, s
owie
frei von Verunreinigungen sein.
Markierung ausmessen, Applikation aufbringen.
Herstellung fachgerecht nach Angabe des Herstellers
einschl. Materiallieferung, Nebenarbeiten und Stellung
der notwendigen Geräte und Maschinen.
Angebotenes Produkt/Ausführungsfirma:

.......................................................
..........................................
(Bietereintrag)

232,50
Menge: 40,000 m

### Titel 09 Elektrotechnische Anlagen

**09.01 Demontage Leuchten**
Demontage der Leuchten und Maste
einschließlich Kabel ausklemmen, Fundament und der Leuc
htmittel,
Masthöhe 5 m.
Stoffe werden Eigentum des AN und sind fachgerecht zu e
ntsorgen.
Menge: 2,000 St.

**09.02 Aluminiummast 5 m hoch liefern und fachgerecht nach Herstellerangaben einbauen einschl. Nebenarbeiten.**
Aluminiummast 5 m hoch liefern und fachgerecht nach Her
stellerangaben einbauen einschl. Nebenarbeiten.
Nedal-Aluminiummast nach EN 40, nahtlos gezogen, Oberfl
äche fein geschliffen, konisch rund geformt, statisch b
erechnet für WZ 2 und Geländekat. 2, für eine Leuchte L
ichtpunkthöhe 5 m, Zopf 76 mm, Erdstück 0,80 m, Tür ca.
 85x400 mm und 0,60 m über OKG, im Türbereich verstärkt
 mit einem eingepressten und kraftschlüssig expandierte
m Innenrohr, Türblatt mit 2x Verschluss aus Edelstahl a
ls 3-Kantschraube, Türinnenraum mit 2x Schiebemutter M6
 und Erdungsgewinde M8, 1x Kabeleinführung 50x150 mm mi
t Kantenschutz, UK Kabeleinführung 0,5 m unter OKG.
Patentierte Erdstückausführung als schwarzes HDPE-Erdst
ückausführung zum Schutz vor mechan. Beschädigung und e
lelktrolytischer Korrosion, Ausführung bis 0,1 m über O
KG., inkl. Bodenplatte NEDAL für Lichtmaste aus Alumini
um mit Befestigungsstreifen inkl. Strips für Bodenplatt
e an Mast montiert.
Menge: 3,000 St

**09.03 Leuchte LUG, Avenida LENS MODERN HAT LED 130275.5L120.081.846 Avenida LENS Modern HAT LED ED**
Leuchte LUG, Avenida LENS MODERN HAT LED
130275.5L120.081.846 Avenida LENS Modern HAT LED ED 430
0lm/730, IP66, Farbe Graphit, SK II O25, dimmbare Ausfü
hrung, Bestückung 35W, Mod.-Nr. 846 (für Radwege).
Leuchten liefern und auf Aluminiummast fachgerecht mont
ieren einschl. Nebenarbeiten.
Hersteller/ Typ

.......................................................
............................................
vom Bieter einzutragen
Menge: 3,000 St

**09.04 Kabelübergangskasten HSW 2320 nach DIN VDE 0660 Teil 505 mit VDE-Prüfzeichen,**
Kabelübergangskasten
HSW 2320 nach DIN VDE 0660 Teil 505 mit VDE-Prüfzeichen
, Schztzart IP54, SKII, 5-polige Ausführung L1, L2, L3,
 PE, N Abmessung LxBxH 265x84x72 mm, Anschluss für 3 Ka
bel 5x 6mm bis 5x 16 mm (Quadrat) Einbau-Durchmesser 89
 mm inkl. Schraubkappen E 14, D01, 2x Passhülsen 6A, 1x
 Schmelzeinsatz 6A inkl., Kabeleingangs- und Ausgangsdi
chtung, komplette Durchgangsverdrahtung inkl. Erdungssc
hlitze 10 mm (Quadrat), 400 mm lang mit unverlierbarer
Schraube M8 inkl. Hutschiene aus Kunststoff montiert in
kl. Citel Überspannungsschutz von 2 Phasen.
Hersteller: Stadtfeld Elektronische Fabrik GmbH oder gl
eichwertig.
Kabelübergangskasten komplett liefern und in vorhandene
n Mast einbauen, einschließlich der notwendigen Klemmar
beiten.
Hersteller/ Typ

.......................................................
.............................................
vom Bieter einzutragen
Menge: 3,000 St

**09.05 Kennzeichnung des Mastes mit rostfreien Stahlband 20 mm breit und 0,4 mm stark, mit Bügel, aufschiebbare Zeichen nach Vorgabe des**
Kennzeichnung des Mastes mit rostfreien Stahlband 20 mm
 breit und 0,4 mm stark, mit Bügel, aufschiebbare Zeich
en nach Vorgabe des AG.
Lieferhinweis: Petjean oder gleichwertig.
Hersteller/ Typ

.......................................................
..............................................
vom Bieter einzutragen.
Menge: 3,000 St

**09.06 Verbindungsmuffe 6-16**
Verbindungsmuffe 0,6/1 kV, in Schrumpftechnik,
Typ kommende Kabel NYY-I
Querschnitt 6-16 mm2 /Adernzahl bis 5
Typ gehende Kabel NYY-I
Querschnitt bis 6-16 mm2 /Adernzahl bis 5
montieren einschl. systemgebundenem Zubehör,

Hersteller/Typ

.......................................................
.............................................
vom Bieter einzutragen.
Menge: 2,000 St

**09.07 NYY-I 5x10qmm einziehen**
*** Bezugsbeschreibung
Kunststoffkabel NYY-J 5x 10 mm
5 x 10 re, für Nennspannung 0,6/1kv, Cu-Zahl 480, Isola
tion und Mantel aus PVC, max. Leitertemperatur 70 Grad
in Teillängen
von Maststandort zu Maststandort
in vorhandene Leerrohre bzw. offenen Kabelgraben
liefern und verlegen.
Menge: 100,000 m

**09.08 NYM-J 4x1,5qmm**
*** Bezugsbeschreibung
Kunststoffmantelleitung NYM-J 5x1,5 qmm
in Teillängen liefern und in Lichtmast einziehen,
einschließlich der notwendigen Klemmarbeiten
an der Leuchte und am Lichtmastkasten.
Menge: 20,000 m

### Titel 10 Sonstige Leistungen - Elektrotechnische

**10.01 Prüfen**
Prüfen der errichteten elektrotechnischen Anlage
nach VDE 0100/ Teil 600 und Teil 610
durch
- Besichtigen
- Erproben
- Messen
Erstellen von Messprotokollen und Übergabe der Anlage.
Menge: 1,000 Psch

**10.02 Revisionsunterlagen**
Revisionszeichnungen
Kabelverlegeplan (farbig) und Messprotokolle
2-fach in Papierform und 1-fach digital auf CD oder Sti
ck
erstellen und übergeben
Menge: 1,000 Psch

### Titel 11 Pflanzenlieferung

*Hinweis*
Alle Gehölze müssen die Anforderungen der DIN 18 916
erfüllen. Sie sind aus einer deutschen Markenbaumschule
 zu
beziehen, deren Klima- und Bodenverhältnisse etwa
denen am geplanten Standort entsprechen (Nachweis).

Der Auftragnehmer hat sofort nach der Auftragserteilung
die vollständige und termingerechte Anlieferung der
Pflanzen zu veranlassen. Sind einzelne Pflanzen (in
Art, Sorte oder Qualität) nicht termingerecht zu
beschaffen, ist die Bauleitung umgehend zu verständigen. Dabei sind ihr entsprechende Ersatzvorschläge über
beschaffbare Pflanzen zu machen.
Die Pflanzen sind bis zur Pflanzung zu sichern und zu p
flegen.
Angebotene Baumschule (Bietereintrag):

.......................................................
...........................................

HOCHSTÄMME

**11.01 Acer saccharum 'Commemoration' (R) Zucker-Ahorn H 3xv mDb m.dgh.Leittr StU 16-18**
Menge: 1,000 Stüc

**11.02 Koelreuteria paniculata Blasenbaum H 3xv mDb StU 16-18**
Menge: 2,000 Stüc

**11.03 Tilia tomentosa 'Szeleste' Silberlinde H 3xv mDb m.dgh.Leittr StU 16-18**
Menge: 3,000 Stüc

**11.04 Quercus palustris Sumpfeiche H 3xv mDb m.dgh.Leittr StU 16-18**
Menge: 2,000 Stüc

*Hinweis*
SOLITÄRGEHÖLZE

**11.05 Amelanchier lamarckii Kupfer-Felsenbirne Sol 3xv C 12.0 L Hoe 150-175**
Menge: 2,000 Stüc

**11.06 Amelanchier alnifolia 'Obelisk' SaeulenFelsenbirne 'Obelisk' Sol 3xv C Hoe 150-175**
Menge: 1,000 Stüc

**11.07 Cornus mas 'Jolico' Kornelkirsche 'Joliko' Sol 3xv mDb Hoe 125-150**
Menge: 1,000 Stüc

**11.08 Prunus laurocerasus 'Etna' (R) Kirschlorbeer 'Etna' (R) Sol 3xv mDb Hoe 80-100**
Menge: 1,000 Stüc

**11.09 Syringa josikaea Ungarischer Flieder Sol 3xv mB Hoe 125-150**
Menge: 3,000 Stüc

**11.10 Syringa chinensis Chinesischer Flieder Sol 3xv mB Hoe 125-150**
Menge: 3,000 Stüc

**11.11 Viburnum plicatum 'Kilimandjaro' (R) Schneeball Kilimandscharo Sol 3xv C 10.0 L Hoe 80-100**
Menge: 1,000 Stüc

*Hinweis*
STRÄUCHER

**11.12 Cornus sericea 'Kelseyi' Zwerghartriegel Str 2xv Tb Hoe 30-40**
Menge: 70,000 Stüc

**11.13 Diervilla lonicera Busch-Geißblatt Str 2xv C Hoe 30-40**
Menge: 95,000 Stüc

**11.14 Euonymus fortunei 'Emerald Gaiety' Weißbunter Spindelstrauch Str 2xv Tb Br 30-40**
Menge: 118,000 Stüc

**11.15 Forsythia 'Weekend' (R) Forsythie 'Weekend' (R) Str 3xv C 12.0 L Hoe 100-125**
Menge: 2,000 Stüc

**11.16 Lonicera nitida 'Maigrün' Heckenmyrte 'Maygreen' Str 2xv Tb Br 30-40**
Menge: 44,000 Stüc

**11.17 Mahonia aquifolium 'Apollo' Niedrige Mahonie C 3.0 L Hoe 30-40**
Menge: 12,000 Stüc

**11.18 Rosa multiflora Büschelrose, weiß Str 2xv C 3.0 L Hoe 60-100**
Menge: 3,000 Stüc

**11.19 Spiraea betulifolia 'Tor' Birkenblaettriger Spirstrauch Str 2xv Tb Hoe 20-30**
Menge: 165,000 Stüc

**11.20 Spiraea thunbergii Frühlingsspiere Str 2xv C 3.0 L Hoe 40-60**
Menge: 160,000 Stüc

**11.21 Symphoricarpos chenaultii 'Hancock' Kriechschneebeere Str 2xv Tb Hoe 30-40**
Menge: 310,000 Stüc

**11.22 Symphoricarpos x doorenbosii 'Magic Berry' Amethystbeere Str 2xv C Hoe 30-40**
Menge: 100,000 Stüc

**11.23 Symphoricarpos orbiculatus Korallenbeere Str 2xv C 3.0 L Hoe 40-60**
Menge: 140,000 Stüc

**11.24 Syringa meyeri 'Palibin' Flieder 'Palibin' Str 3xv C 7.5 L Hoe 60-80**
Menge: 6,000 Stüc

*Hinweis*
GRÄSER

**11.25 Calamagrostis x acutiflora 'Karl Förster' Reitgras Tb**
Menge: 135,000 Stüc

**11.26 Pennisetum alopecuroides 'Hameln' Federborstengras 'Hameln' Tb**
Menge: 45,000 Stüc

**11.27 Pennisetum alopecuroides 'Herbstzauber' Federborstengras 'Herbstzauber' Sol C 2.0 L**
Menge: 6,000 Stüc

**11.28 Hakonechloa macra 'Aureola' Hakonechloa 'Aureola' Tb**
Menge: 60,000 Stüc

*Hinweis*
ZWIEBELN, KNOLLEN

**11.29 Scilla sibirica Sibirischer Blaustern Zwiebelgröße 8+**
Menge: 4000,000 St

### Titel 12 Vegetationstragschichten

*Hinweis*
Hinweis:
Vor Beginn der Arbeiten ist mit der BÜ genau zu klären
welche Vegetationsflächen (insbesondere Rasenflächen) z
u überarbeiten sind.
Grundsätzlich sind Bestands-Rasenflächen zu erhalten, a
usgewiesene  Gehölz-Bestandsteilflächen sind in die Neu
anlage zu integrieren.
Notwendige Pflegemaßnahmen sind mit der BÜ im Vorfeld a
bzustimmen!

**12.01 Baugrund vor Auftrag der Vegetationsschicht lockern durch Aufreißen bzw. Fräsen, Tiefe 10 cm,**
Baugrund vor Auftrag der Vegetationsschicht lockern
durch Aufreißen bzw. Fräsen, Tiefe 10 cm,
in Senken besonders sorgfältig!
Ausführung in Einzelflächen, nicht im Traufbereich vorh
andener Bäume.
Steine und Fremdkörper, Durchmesser > 5 cm, Unkraut und
 schwer verrottbare Pflanzenteile ablesen, Stoffe werde
n Eigentum des AN und sind zu beseitigen.
Bodengruppe 2 und 4 DIN 18 915 Teil 1,
Abrechnung in der Abwicklung.
Menge: 1100,000 m2

**12.02 Stoffe liefern und abladen**
Stoffe liefern und abladen,
Oberboden, Bodengruppe 2 DIN 18915 Teil 1, mit 4 bis 6
Massen-% an organischer Substanz, frei von Dauerunkräut
ern.
Lieferhinweis: BÖRNER Transport und Handels GmbH
Tel. 03563 / 3498326, Fax: 03563 / 342939 oder gleichwe
rtig.
Angebotener Lieferant (Bietereintrag):

.......................................................
........................................
Menge: 165,000 m3

**12.03 Vegetationsschicht für Pflanzflächen, Boden, Bodengruppe 2 DIN 18915 Teil 1, in Vorpos. geliefert**
Vegetationsschicht für Pflanzflächen,
Boden, Bodengruppe 2 DIN 18915 Teil 1, in Vorpos. gelie
fert profilgerecht in Einzelflächen einbauen einschl. G
robplanum,
Anschluss zu befest. Flächen bei Pflanzungen ca. -5 cm,
,
Schichtdicke 20 cm
Einbau unmittelbar vor den Pflanzarbeiten.
Die während der Ausführung entstehenden, nicht vermeidb
aren Verdichtungen und Fahrspuren sind anschließend bis
 in den Untergrund SORGFÄLTIG aufzulockern!
Abrechnung in der Abwicklung.
Menge: 545,000 m2

**12.04 Vegetationsschicht für Rasenflächen, Oberboden, Bodengruppe 2 DIN 18915 Teil 1,**
Vegetationsschicht für Rasenflächen,
Boden, Bodengruppe 2 DIN 18915 Teil 1, in Vorpos. gelie
fert profilgerecht in Einzelflächen einbauen einschl. G
robplanum,
Anschluss zu befest. Flächen bei Rasenflächen ca. -2 cm
.
Schichtdicke bis 10 cm
Einbau unmittelbar vor den Rasenarbeiten.
Die während der Ausführung entstehenden, nicht vermeidb
aren Verdichtungen und Fahrspuren sind anschließend bis
 in den Untergrund SORGFÄLTIG aufzulockern!
Abrechnung in der Abwicklung.
Menge: 550,000 m2

**12.05 Vorratsdüngung der Pflanz- und Rasenflächen organischer/ mineralischer NPK-Dünger,**
Vorratsdüngung der Pflanz- und Rasenflächen
organischer/ mineralischer NPK-Dünger,
Erzeugnis ..........................(Bietereintrag),
Dünger aufbringen, Menge/m2 nach Herstellerangaben.
Zeitpunkt der Ausführung vor dem Pflanzen damit dieser
dabei mit eingearbeitet werden kann.
Menge: 1100,000 m2

**12.06 Feinplanum für Rasenfläche herstellen, zulässige Abweichung von der Sollhöhe 5 cm, Ebenheit, Spalt unter 4-m-**
Feinplanum für Rasenfläche herstellen,
zulässige Abweichung von der Sollhöhe 5 cm, Ebenheit, S
palt unter 4-m-Latte max. 3 cm, Anschlüsse an Wege, Plä
tze und sonstige Beläge 2 cm unter Belagoberfläche.
Steine, Fremdkörper, Unkraut und schwer verrottbare Pfl
anzenteile ablesen, Dauerunkräuter ausgraben, Durchmess
er der Steine und Fremdkörper > 2 cm, Stoffe werden Eig
entum des AN und sind zu beseitigen.
Bodengruppe 2.
Rasenflächen leicht durchmulden.
Ausführung in Einzelflächen, Abrechnung in der Abwicklu
ng.
Menge: 550,000 m2

### Titel 13 Pflanz- und Rasenarbeiten

*Hinweis*
Vorbemerkung zu allen Positionen dieses Titels:

Die Pflanzarbeiten sind einschl. aller Nebenarbeiten, d
ie ein optimales Anwachsen ermöglichen (Wässern wurzeln
ackter Ware vor dem Pflanzen, fachgerechter Wurzelund P
flanzschnitt etc.) gemäß DIN 18916 durchzuführen. Die F
lächen sind nach der Pflanzung gründlich zu wässern und
 oberflächig zu lockern.

Die Rasenarbeiten sind einschl. aller Nebenarbeiten gem
äß DIN 18917 durchzuführen.

**13.01 Pflanzgrube für Hochstamm ausheben, Größe 1,5 x 1,5 m (LxB), Tiefe 1,00 m ab OK gepl. Gelände,**
Pflanzgrube für Hochstamm ausheben,
Größe 1,5 x 1,5 m (LxB), Tiefe 1,00 m ab OK gepl. Gelän
de,
Aushub  wird Eigentum des AN und ist zu beseitigen.
Bodengruppe 2 und 4 DIN 18 915 Teil 1,
Sohle und Wände leicht lockern.
Menge: 8,000 St

**13.02 Unterbodensubstrat für Pflanzgrube liefern (Ballenverdrängung beachten !), Zusammensetzung:**
Unterbodensubstrat für Pflanzgrube liefern
(Ballenverdrängung beachten!),
Zusammensetzung:
- 15 Vol.% Lava 8/16 mm,
- 15 Vol.% Lava 2/8 mm,
- 20 Vol.% Bims 2/4 mm,
- 20 Vol.% Sand 0/3 mm,
- 30 Vol.% Unterboden,
- zzgl. je m³ 50 Ltr. Perligran und 2 kg Tribon als Lan
gzeitdünger.

Lieferhinweis: BÖRNER Transport und Handels GmbH Spremb
erg
Tel. 03563 / 3498326, Fax: 03563 / 342939 oder gleichwe
rtig.
Angebotener Lieferant (Bietereintrag):

.......................................................
......................
Attest der Zusammensetzung ist dem AG vorzulegen.
Menge: 12,500 m3

**13.03 Oberbodensubstrat für Pflanzgrube liefern (Ballenverdrängung beachten! ), Zusammensetzung:**
Oberbodensubstrat für Pflanzgrube liefern (Ballenverdrä
ngung beachten!),
Zusammensetzung:
- 15 Vol.% Lava 8/16 mm,
- 15 Vol.% Lava 2/8 mm,
- 20 Vol.% Sand 0/3 mm,
- 30 Vol.% Oberboden,
- 25 Vol.% Laubkompost
- zuzüglich je m³ 50 Ltr. Perligran sowie 2,5 kg Tribon
 und 3 kg Hornspäne als Langzeitdünger.
Lieferhinweis: wie Pos. vor oder gleichwertig

Attest der Zusammensetzung ist dem AG vorzulegen.
Menge: 5,500 m3

**13.04 Pflanzgrube für Hochstämme 70 cm dick mit Unterbodensubstrat auffüllen und standfest verdichten (bis ca. 30 cm unter OKG).**
Pflanzgrube für Hochstämme 70 cm dick mit Unterbodensub
strat auffüllen und standfest verdichten (bis ca. 30 cm
 unter OKG).
Menge: 8,000 St

**13.05 Pflanzgrube für Hochstämme 30 cm dick mit Oberbodensubstrat auffüllen und standfest verdichten (bis OKG).**
Pflanzgrube für Hochstämme 30 cm dick mit Oberbodensubs
trat auffüllen und standfest verdichten (bis OKG).
Menge: 8,000 St

**13.06 Pflanzgrube für Solitärgehölze ausheben, Seitenlänge 80 cm, Tiefe 60 cm ab OK gepl. Gelände (ggf. entspr. Ba**
Pflanzgrube für Solitärgehölze ausheben,
Seitenlänge 80 cm, Tiefe 60 cm ab OK gepl. Gelände (ggf
. entspr. Ballengröße etwas größer/kleiner).
Aushub getrennt nach Ober- und Unterboden seitlich lage
rn,
Bodengruppe 2 und 4 DIN 18 915 Teil 1.
Sohle und Wände leicht lockern.
Menge: 12,000 St

**13.07 Hochstamm, Stammumfang über 16 bis 18 cm, mit Ballen, pflanzen in vorbereitete und wieder zu verfüllende Pf**
Hochstamm, Stammumfang über 16 bis 18 cm,
mit Ballen, pflanzen in vorbereitete und wieder zu verf
üllende Pflanzgrube, Bodengruppe 2 DIN 18915, Lieferung
 der Pflanzen wird gesondert vergütet.
Ballen durchdringend wässern (Wasser liefern), fachgere
chter Kronenschnitt, Baumscheibe Du 2,00 m mit mind. 15
 cm hohem Gießrand herstellen.
Menge: 8,000 St

**13.08 Solitärgehölz mit Ballen, in bereits ausgehobene Pflanzgrube pflanzen, Höhe 80 bis 250 cm, ve**
Solitärgehölz mit Ballen, in bereits ausgehobene Pflanz
grube pflanzen, Höhe 80 bis 200 cm,
verfüllen mit seitlich lagernden Boden dem pro m3 ca. 3
 kg org.-mineral. Tiefenvorratsdünger mit Magnesium und
 Spurenelementen untergemischt wurde (spezieller Baumdü
nger 6+8+10) sowie zertifziertes Speichermaterial nach
Herstellerangaben (z.B. Perlite, Stockosorb 660 o.ä. Ma
terial.
Angebotenes Material (Bietereintrag):

.......................................................
...........................................

Pflanzscheibe ca. 1,0 m2 groß mit mind. 10 cm hohem Gie
ßrand herstellen, gründlich wässern (50 l).
Seitlich verbleibender Boden (Verdrängungsmassen) auf d
er Baustelle einbauen, Unrat wird Eigentum des AN und i
st zu beseitigen.
Grubengröße 80 x 80 x 60 cm.
Bodengruppe 2 und 4 DIN 18 915 Teil 1.
Menge: 12,000 St

**13.09 Sträucher pflanzen, Höhe 30 bis 100 cm, in herzustellende Pflanzgrube, die mindestens 1,5 x so groß sein muss wi**
Sträucher pflanzen, Höhe 30 bis 100 cm,
in herzustellende Pflanzgrube, die mindestens 1,5 x so
groß sein muss wie das entsprechende Wurzelwerk.
Mit Aushub verfüllen, verbleibenden Aushub (Verdrängung
smassen) auf der Baustelle einbauen, Unrat beseitigen.
Gehölz gründlich wässern.
Bodengruppe 2 und 4 DIN 18 915 Teil 1.
Menge: 1223,000 St

**13.10 Gräser pflanzen, in herzustellende Pflanzgrube, die mindestens 1,5 x so groß sein mu**
Gräser pflanzen,
in herzustellende Pflanzgrube, die mindestens 1,5 x so
groß sein muss wie das entsprechende Wurzelwerk.
Mit Aushub verfüllen, Verdrängungsmassen auf der Bauste
lle einbauen. Staude gründlich wässern.
Bodengruppe 2 und 4 DIN 18 915 Teil 1.
Menge: 246,000 St

**13.11 Blumenzwiebeln und -Knollen im Herbst nach Lieferangaben/ Bauüberwachu ng art- und sortengerecht auf der Rasenfläche**
Blumenzwiebeln und -Knollen im Herbst nach Lieferangabe
n/ Bauüberwachung art- und sortengerecht auf der Rasenf
läche
stecken/ ausbringen.
Die Leistung beinhaltet alle Erd- und Nebenarbeiten.
Menge: 4000,000 St

**13.12 Pflanzenverankerung für Hochstamm mit konisch gestelltem Pfahl-Dreiboc k und Lattenrahmen ca. 10 cm unter Kronenansatz fachgerecht hers**
Pflanzenverankerung für Hochstamm mit konisch gestellte
m Pfahl-Dreibock und Lattenrahmen ca. 10 cm unter Krone
nansatz fachgerecht herstellen.
Pfähle, weißgeschält, mit vorbeugendem chemischen Holzs
chutz DIN 68 800 Teil 3 durch Kesseldrucktränkung,
Prüfprädikat P, Iv, W; Pfahllänge 3,50-4,00 m (entspr.
Kronenansatzhöhe anpassen), Zopfdicke 10/12 cm.
Bindegut aus Kunststoffbändern.
Rindenschutz mit Gummimanschette.
Menge: 8,000 St

**13.13 Verdunstungsschutz aus Schilfrohrmatten liefern und herstellen, einsc hl. aller Nebenarbeiten.**
Verdunstungsschutz für Hochstamm aus Schilfrohrmatten l
iefern und  herstellen, einschl. aller Nebenarbeiten.
Schutz an Stamm einschl. Wurzelansatz bis kurz unter Kr
onenansatz.
Matten auf der Nordseite des Stammes bis zu 1/3 überlap
pend, sonst einlagig, Befestigung mit Gummischnellversc
hlüssen.
Menge: 8,000 St

**13.14 Pflanzfläche nach dem Pflanzen durch Mulchen schützen gegen Verunkraut en, Austrocknen und Erosion mi**
Pflanzfläche nach dem Pflanzen durch Mulchen schützen g
egen Verunkrauten, Austrocknen und Erosion
mit Rindenmulch, gütegesichert, Nachweis der Güteüberwa
chung durch Kennzeichnung mit Gütezeichen der Gütegemei
nschaft Rinde,
Körnung 10/80.
Bei einer zwischenzeitlichen Mulchung der bereits ferti
ggestellten Flächen ist die Mulchdecke nach der Pflanzu
ng zu ergänzen/aufzufüllen.
Herkunft nach Bieterangaben
Bezugsquelle (Bietereintrag):

.......................................................
....
Dicke der Mulchdecke 7 cm,
Mulchdecke für alle Gehölzflächen, sowie auf Pflanzsche
iben in Rasenflächen.
Abrechnung in der Abwicklung.
Menge: 570,000 m2

**13.15 Rasenansaat mit Regel-Saatgut-Mischung Gebrauchs- und Spielrasen RSM 2.3/FLL,**
Rasenansaat mit Regel-Saatgut-Mischung
Gebrauchs- und Spielrasen RSM 2.3/FLL,
Saatgut gleichmäßig verteilen, leicht einarbeiten
und festwalzen; Erstwässerung 10 l/m2,
Saatgutmenge 25 g/m2,
Abrechnung in der Abwicklung.
Menge: 550,000 m2

**13.16 Vorbeugende Nachbehandlung der gelieferten Hochstämme mit zugelassenen Pflanzenschutzmitteln gegen Splintkäferbefall vor der**
Vorbeugende Nachbehandlung der gelieferten Hochstämme m
it zugelassenen Pflanzenschutzmitteln gegen Splintkäfer
befall vor der Pflanzung durchführen.
Die Auswahl des Mittels und der Ausführungszeitraum hat
 in Abstimmung mit der Lieferbaumschule und dem Pflanze
nschutzamt Frankfurt (Oder) zu erfolgen.
Vor Einsatz des Mittels hat der AN die erforderliche Ge
nehmigung durch v.g. Amt einzuholen!
Menge: 8,000 St

### Titel 14 Fertigstellungspflege bis zur Abnahme

*Hinweis*
Vorbemerkung zu allen Positionen dieses Titels:

Die nachfolgend aufgeführte Fertigstellungspflege umfas
st alle Leistungen zum Erreichen eines abnahmefähigen Z
ustandes von Vegetationsflächen (in der Regel über eine
 Vegetationsperiode)
gem. DIN 18 916 u. 18 917.
Wenn hierzu zusätzliche Lieferungen und Leistungen notw
endig werden, gehen sie zu Lasten des AN und werden nic
ht extra vergütet.

Die Wässerungsgänge sind je nach Witterung und Standort
verhältnissen, den Bedürfnissen der jeweiligen Pflanzun
g entsprechend und in Absprache mit der Bauüberwachung
durchzuführen, ggf. auch bei Überschreitung der vorgege
benen Wässerungsgänge. Wasser ist durch den AN zu liefe
rn.

Wenn bei der Durchführung der Fertigstellungspflege die
 Anzahl der Arbeitsgänge von der jeweiligen Vorgabe im
Leistungsverzeichnis abweicht, so wird die Vergütung im
 gleichen Verhältnis umgerechnet.

Alle Pflegegänge sind der Bauleitung mindestens zwei Ar
beitstage vor der Ausführung anzumelden.

Die Abnahme ist vom Auftragnehmer rechtzeitig zu beantr
agen.

**14.01 Hochstamm in 6 Arbeitsgängen pflegen:**
Hochstamm in 6 Arbeitsgängen pflegen:

- Gemulchte Pflanzscheibe vorsichtig lockern; Unkraut,
Steine und sonstigen Unrat entfernen, Wurzelunkräuter a
usstechen,
- Verankerung überprüfen, ggf. Teile ersetzen,
- Verdunstungsschutz überprüfen, ggf. nachbessern bzw.
erneuern,
- Überwachung des Hochstammes hinsichtlich Krankheits-/
 Schädlingsbefall, ggf. entspr. Pflanzenschutzmaßnahmen
 durchführen,
- Gehölz richten, ggf. antreten, zu schwach austreibend
es Gehölz artgerecht zurückschneiden. Abgestorbenes Geh
ölz entfernen und in gleicher Art, Sorte u. Qualität er
setzen einschl. aller Neben- und Folgearbeiten sowie
- Dicke und Zustand der Mulchdecke prüfen und ggf. nach
mulchen, Baumscheibenrand mind. 15 cm hoch erhalten.
Abgestorbenes Gehölz, Schnittgut und Unrat werden Eigen
tum des AN und sind zu beseitigen.
Menge: 8,000 St

**14.02 Vorbeugende Nachbehandlung der gelieferten Hochstämme mit zugelassenen Pflanzenschutzmitteln gegen Splintkäferbefall vor der**
Vorbeugende Nachbehandlung der gelieferten Hochstämme m
it zugelassenen Pflanzenschutzmitteln gegen Splintkäfer
befall vor der Pflanzung durchführen.
Die Auswahl des Mittels und der Ausführungszeitraum hat
 in Abstimmung mit der Lieferbaumschule und dem Pflanze
nschutzamt Frankfurt (Oder) zu erfolgen.
Vor Einsatz des Mittels hat der AN die erforderliche Ge
nehmigung durch v.g. Amt einzuholen!
Menge: 8,000 St

**14.03 Solitärgehölz in 6 Arbeitsgängen pflegen:**
Solitärgehölz in 6 Arbeitsgängen pflegen:

- Pflanzscheibe leicht lockern; Unkraut, Steine und son
st. Unrat entfernen, Wurzelunkräuter ausstechen,
- Überwachung des Gehölzes hinsichtlich Krankheits- und
 Schädlingsbefall, ggf. entsprechende Pflanzenschutzmaß
nahmen durchführen,
- Gehölz richten, ggf. antreten, zu schwach austreibend
es Gehölz artgerecht zurückschneiden. Abgestorbenes Geh
ölz entfernen u. in gleicher Art, Sorte und Qualität er
setzen einschl. aller Neben- und Folgearbeiten sowie
- Dicke und Zustand der Mulchdecke prüfen und ggf. nach
mulchen, Pflanzscheibenrand mind. 10 cm hoch erhalten.
Abgestorbenes Gehölz, Schnittgut und Unrat werden Eigen
tum des AN und sind zu beseitigen.
Menge: 12,000 St

**14.04 Pflanzfläche (Sträucher, Gräser) in 10 Arbeitsgängen pflegen:**
Pflanzfläche (Sträucher, Gräser) in 10 Arbeitsgängen pf
legen:

- Gemulchte Fläche ggf. lockern; Unkraut, Steine und so
nst. Unrat entfernen, Wurzelunkräuter ausstechen,
- Überwachung der Pflanzen hinsichtlich Krankheits- und
 Schädlingsbefall, ggf. entsprechende Pflanzenschutzmaß
nahmen durchführen,
- Pflanzen richten, ggf. antreten, zu schwach austreibe
ndes Gehölz artger. zurückschneiden. Abgestorbene Pflan
zen entfernen und in gleicher Art, Sorte und Qualität e
rsetzen einschl. Neben- und Folgearbeiten,
- oberirdische, abgestorbene Gräser im Frühjahr zurücks
chneiden, sowie
- Dicke und Zustand der Mulchdecke prüfen und ggf. nach
mulchen (Rindenmulch).
Abgestorbene Pflanzen, Schnittgut und Unrat werden Eige
ntum des AN und sind zu beseitigen. Ausführung in Einze
lflächen.
Menge: 530,000 m2

**14.05 Rasen einschl. Rasengitter mähen, Laub und Unrat aufnehmen.**
Rasen einschl. Rasengitter mähen,
Laub und Unrat aufnehmen.
Wuchshöhe 5 bis 8 cm, Schnitthöhe 3 cm, Anzahl der Schn
itte 10, Schnittfolge nach Wuchshöhe,
Schnittgut wird Eigentum des AN und ist zu beseitigen,
Ausführung in Einzelflächen, Abrechnung in der Abwicklu
ng.
Menge: 645,000 m2

**14.06 Wässern der Hochstämme. Wasser liefern.**
Wässern der Hochstämme.
Wasser liefern.
Mindestwassermenge je Arbeitsgang/St 100 l, Arbeitsgäng
e 10,
Abrechnung nach bewässerten Einheiten.
Menge: 8,000 St

**14.07 Wässern der Solitärgehölze, Wasser liefern.**
Wässern der Solitärgehölze,
Wasser liefern.
Mindestwassermenge je Arbeitsgang/St 50 l,

Arbeitsgänge 10,
Abrechnung nach bewässerten Einheiten.
Menge: 12,000 St

**14.08 Wässern der Pflanzflächen (Sträucher, Gräser)**
Wässern der Pflanzflächen
(Sträucher, Gräser)
in 10 Arbeitsgängen,
Wasser liefern.
Mindestwassermenge je Arbeitsgang/m2 25 l.
Natürliche Niederschläge sind bei der Bemessung der Arb
eitsgänge zu berücksichtigen.
Abrechnung in der Abwicklung.
Menge: 530,000 m2

**14.09 Wässern der Rasen- und Rasengitterflächen, Wasser liefern.**
Wässern der Rasen- und Rasengitterflächen,
Wasser liefern.
Menge je Arbeitsgang/m2 nach dem Auflaufen 25 l,
10 Arbeitsgänge,
Natürliche Niederschläge sind bei der Bemessung der Arb
eitsgänge zu berücksichtigen.
Abrechnung in der Abwicklung.
Menge: 645,000 m2

### Titel 15 Entwicklungspflege über 1 Zeitjahr gemäß

*Hinweis*
Vorbemerkungen zum Titel Entwicklungspflege:

Die nachfolgend aufgeführte Entwicklungspflege umfasst
alle Leistungen zum Erreichen eines funktionsfähigen Zu
standes von Vegetationsflächen über ein Zeitjahr ab der
 Abnahme.

Werden zur Erzielung des funktionsfähigen Zustandes in
Absprache mit der Bauleitung mehr bzw. weniger Arbeitsgänge als vorgegeben benötigt, so wird der Angebotsprei
s im gleichen Verhältnis umgerechnet. Für den Auftragne
hmer besteht kein Anspruch auf Durchführung einzelner o
der der gesamten Pflegegänge.

Die Wässerungsgänge sind je nach Witterung und
Standortverhältnissen, den Bedürfnissen der jeweiligen
Pflanzung entsprechend und in Absprache mit der
Bauleitung durchzuführen. Sie sind der Bauleitung zwei
Arbeitstage vor der Ausführung schriftlich anzumelden.

Die Abnahme ist vom Auftragnehmer rechtzeitig zu beantr
agen.

**15.01 Hochstämme pflegen, einschl. aller Nebenarbeiten.**
Hochstämme pflegen, einschl. aller Nebenarbeiten.

Fach- und artgerechter Erziehungsschnitt, gebrochenes

und abgestorbenes Holz schneiden. Verankerung überprüfe
n,
ggf. Teile ersetzen.
Gemulchte Pflanzscheibe vorsichtig  lockern; Unkraut, L
aub, Steine und sonstigen Unrat entfernen, Wurzelunkräu
ter ausstechen. Gießrand dauerhaft erhalten und bei Bed
arf nachbessern einschl.  aller Nebenarbeiten.
Überwachung der Hochstämme hinsichtlich Krankheits- und

Schädlingsbefall, ggf. Pflanzenschutzmaßnahmen in Absti
mmung mit dem Pflanzenschutzamt Frankfurt/Oder durch-

führen. Dicke und Zustand der Mulchdecke überprüfen

und ggf. nachmulchen.

Schnittgut und sonstiger Unrat wird Eigentum des AN und

ist zu beseitigen.

3 Pflegegänge/ Jahr.
Menge: 8,000 St

**15.02 Vorbeugende Nachbehandlung der gelieferten Hochstämme mit zugelassenen Pflanzenschutzmitteln gegen Splintkäferbefall vor der**
Vorbeugende Nachbehandlung der gelieferten Hochstämme m
it zugelassenen Pflanzenschutzmitteln gegen Splintkäfer
befall vor der Pflanzung durchführen.
Die Auswahl des Mittels und der Ausführungszeitraum hat
 in Abstimmung mit der Lieferbaumschule und dem Pflanze
nschutzamt Frankfurt (Oder) zu erfolgen.
Vor Einsatz des Mittels hat der AN die erforderliche Ge
nehmigung durch v.g. Amt einzuholen!
Menge: 8,000 St

**15.03 Solitärgehölz pflegen.**
Solitärgehölz pflegen.

Fach- und artgerechter Erziehungsschnitt, gebrochenes

und abgestorbenes Holz schneiden.
Pflanzscheibe ständig unkrautfrei halten.

Überwachung der Gehölze hinsichtlich Krankheits- und

Schädlingsbefall, ggf. Pflanzenschutzmaßnahmen durch-

führen. Dicke und Zustand der Mulchdecke überprüfen und

ggf. nachmulchen.

Schnittgut und sonstiger Unrat wird Eigentum des AN

und ist zu beseitigen.

3 Pflegegänge/ Jahr.
Menge: 12,000 St

**15.04 Gehölzfläche pflegen einschl. aller Nebenarbeiten.**
Gehölzfläche pflegen einschl. aller Nebenarbeiten.

Fach- und artgerechter Erziehungsschnitt,
gebrochenes und abgestorbenes Holz schneiden,
Dicke und Zustand der Mulchdecke prüfen und ggf. nachmu
lchen.
Flächen durch Hacken so weit wie möglich lockern und

ständig unkrautfrei halten. Laub und Unrat beseitigen.
Oberirdische, abgestorbene Staudenteile im Frühjahr ent
fernen (Gräser zurückschneiden) sowie Dicke und Zustand
 der Mulchdecke prüfen und ggf. nachmulchen (Rindenmulc
h).
Überwachung der Gehölze hinsichtlich Krankheits- und
Schädlingsbefall, ggf. Pflanzenschutzmaßnahmen in Absti
mmung mit dem Pflanzenschutzamt Frankfurt/Oder durchfüh
ren.
Schnittgut, Laub und sonstiger Unrat wird Eigentum des
AN und
ist zu beseitigen.
6 Pflegegänge/ Jahr.
Menge: 530,000 m2

**15.05 Rasen einschl. Rasengitter mähen, Laub und Unrat beseitigen, Wuchshöhe 8 bis 12 cm, Schnitthöhe 3-5 cm,**
Rasen einschl. Rasengitter mähen, Laub und Unrat beseit
igen,
Wuchshöhe 8 bis 12 cm, Schnitthöhe 3-5 cm,

6 Schnitte/ Jahr,
Schnittgut, Laub und Unrat wird Eigentum des AN und ist
 zu beseitigen,
Abrechnung in der Abwicklung.
Menge: 645,000 m2

**15.06 Düngung einmal der Pflanzfläche, jeweils vor dem Austrieb in Zusammenhang mit einem**
Düngung einmal der Pflanzfläche,
jeweils vor dem Austrieb in Zusammenhang mit einem
Wässerungsgang,
Erzeugnis Nitrophoska spezial oder gleichwertig,
Dünger aufbringen, Menge/m2 40 g / Gabe.
Menge: 530,000 m2

**15.07 Düngung einmal der Rasen- und Rasengitterfläche, jeweils im Frühjahr in Zusammenhang mit einem**
Düngung einmal der Rasen- und Rasengitterfläche,
jeweils im Frühjahr in Zusammenhang mit einem
Wässerungsgang,
Erzeugnis Nitrozol oder gleichwertig,
Dünger aufbringen, Menge/ m2  50 g / Gabe.
Menge: 645,000 m2

**15.08 Wässern der Hochstämme, Wasser liefern.**
Wässern der Hochstämme,
Wasser liefern.
Mindestwassermenge je Arbeitsgang/ St, 100 l,
6 Arbeitsgänge/ Jahr
entspr. dem Gießerfordernis, welches
der AN eigenverantwortlich und in Abhängigkeit von
Witterung und Bodenfeuchte überprüfen muß.
Abrechnung nach bewässerten Einheiten.
Menge: 8,000 St

**15.09 Wässern der Solitärgehölze Wasser liefern.**
Wässern der Solitärgehölze

Wasser liefern.

Mindestwassermenge je Arbeitsgang/ St, 50 l,

6 Arbeitsgänge/ Jahr
entsprechend Gießerfordernis,

welches der AN eigenverantwortlich in Abhängigkeit von

Witterung und Bodenfeuchte überprüfen muß,

Abrechnung nach bewässerten Einheiten.
Menge: 12,000 St

**15.10 Wässern der Gehölzfläche, Wasser liefern.**
Wässern der Gehölzfläche,
Wasser liefern.
Mindestwassermenge je Arbeitsgang/ m2,  25 l,
6 Arbeitsgänge/ Jahr
entspr. dem Gießerfordernis,
welches der AN eigenverantwortlich in Abhängigkeit von
Witterung und Bodenfeuchte überprüfen muß,
Abrechnung in der Abwicklung.
Menge: 530,000 m2

**15.11 Wässern der Rasen- und Rasengitterflächen, Wasser liefern.**
Wässern der Rasen- und Rasengitterflächen,
Wasser liefern.
Menge je Arbeitsgang/ m2, 20 l,
6 Arbeitsgänge/ Jahr.
Natürliche Niederschläge sind bei der Bemessung der
Arbeitsgänge zu berücksichtigen.
Abrechnung in der Abwicklung.
Menge: 645,000 m2
